# Unidade exterior de aire acondicionado para sistema CMS (Commercial Multi System)

- Propiedade do arquivo: CYPE INGENIEROS, S.A.
- Formato: FIEBDC-3/2002
- Divisa: EUR
- Custos indirectos: 3.00 %
- Gastos xerais: 13.00 %
- Beneficio industrial: 6.00 %
- IVE: 16.00 %

## I Instalacións

### IC Calefacción, climatización y A.Q.S.

#### ICY Sistema VRV (Daikin)

**ICY430** Ude Unidade exterior de aire acondicionado para sistema CMS (Commercial Multi System), bomba de calor, para gas R-410A, alimentación trifásica 400V/50Hz, modelo CMSQ200A "DAIKIN", potencia frigorífica nominal 20 kW, potencia calorífica nominal 22,4 kW.
Subministración e instalación de unidade exterior de aire acondicionado para sistema CMS (Commercial Multi System), bomba de calor, para gas R-410A, alimentación trifásica 400V/50Hz, modelo CMSQ200A "DAIKIN", potencia frigorífica nominal 20 kW (temperatura de bulbo húmido do aire interior 19°C, temperatura de bulbo seco do aire exterior 35°C), rango de funcionamento de temperatura de bulbo seco do aire exterior en refrixeración desde -15 ata 50°C, potencia calorífica nominal 22,4 kW (temperatura de bulbo seco do aire interior 20°C, temperatura de bulbo seco do aire exterior 7°C), rango de funcionamento de temperatura de bulbo seco do aire exterior en calefacción desde -20 ata 15,5°C, conectabilidade de ata 4 unidades interiores cun porcentaxe de capacidade mínimo do 50% e máximo do 100%, control mediante microprocesador, compresor scroll herméticamente selado, con control Inverter, 1680x635x765 mm, peso 159 kg, presión sonora 57 dBA, presión estática do aire 50 Pa, caudal de aire 95 m³/min, lonxitud total máxima de tubaxe frigorífica 200 m, lonxitud máxima entre unidade exterior e unidade interior máis alonxada 165 m (190 m equivalentes), diferencia máxima de altura de instalación 30 m, coa unidade exterior situada por riba das unidades interiores ou ao mesmo nivel, lonxitud máxima entre o primer kit de ramificación (unión Refnet) de tubaxe refrixerante e unidade interior máis afastada 40 m, bloque de terminais F1-F2 para cable de 2 fíos de transmisión e control (bus D-III Net), tratamento anticorrosivo especial do intercambiador de calor, función de recuperación de refrixerante, carga automática adicional de refrixerante, proba automática de funcionamento e axuste de limitación de consumo de enerxía (función I-Demand). Ata elementos antivibratorios e soportes de apoio. Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42dai340a | Ude | Unidade exterior de aire acondicionado para sistema CMS (Commercial Multi System), bomba de calor, para gas R-410A, alimentación trifásica 400V/50Hz, modelo CMSQ200A "DAIKIN", potencia frigorífica nominal 20 kW (temperatura de bulbo húmido do aire interior 19°C, temperatura de bulbo seco do aire exterior 35°C), rango de funcionamento de temperatura de bulbo seco do aire exterior en refrixeración desde -15 ata 50°C, potencia calorífica nominal 22,4 kW (temperatura de bulbo seco do aire interior 20°C, temperatura de bulbo seco do aire exterior 7°C), rango de funcionamento de temperatura de bulbo seco do aire exterior en calefacción desde -20 ata 15,5°C, conectabilidade de ata 4 unidades interiores cun porcentaxe de capacidade mínimo do 50% e máximo do 100%, control mediante microprocesador, compresor scroll herméticamente selado, con control Inverter, 1680x635x765 mm, peso 159 kg, presión sonora 57 dBA, presión estática do aire 50 Pa, caudal de aire 95 m³/min, lonxitud total máxima de tubaxe frigorífica 200 m, lonxitud máxima entre unidade exterior e unidade interior máis alonxada 165 m (190 m equivalentes), diferencia máxima de altura de instalación 30 m, coa unidade exterior situada por riba das unidades interiores ou ao mesmo nivel, lonxitud máxima entre o primer kit de ramificación (unión Refnet) de tubaxe refrixerante e unidade interior máis afastada 40 m, bloque de terminais F1-F2 para cable de 2 fíos de transmisión e control (bus D-III Net), tratamento anticorrosivo especial do intercambiador de calor, función de recuperación de refrixerante, carga automática adicional de refrixerante, proba automática de funcionamento e axuste de limitación de consumo de enerxía (función I-Demand). (material) | 1.000 | 7265.00 | 7265.00 |
| mo003 | h | Oficial 1ª instalador de climatización. (man de obra) | 0.976 | 15.78 | 15.40 |
| mo095 | h | Axudante instalador de climatización. (man de obra) | 0.976 | 14.62 | 14.27 |
| % | % | Costes directos complementarios | 2 % | 7294.67 | 145.89 |
|  |  | Custos directos |  |  | 7440.56 |
