# Arqueta de entrada, de 400x400x600 mm, ata 20 PAU, en canalización externa

- Propiedade do arquivo: CYPE INGENIEROS, S.A.
- Formato: FIEBDC-3/2002
- Divisa: EUR
- Custos indirectos: 3.00 %
- Gastos xerais: 13.00 %
- Beneficio industrial: 6.00 %
- IVE: 16.00 %

## I Instalacións

### IL Infraestructura de telecomunicacións

#### ILA Acometidas

**ILA010** Ude Arqueta de entrada, de 400x400x600 mm, ata 20 PAU, en canalización externa.
Subministración e instalación de arqueta de entrada prefabricada dotada de ganchos para tracción e equipada con cerco e tapa, de dimensiones interiores 400x400x600 mm, ata 20 puntos de acceso a usuario (PAU), para unión entre as redes de alimentación de telecomunicación dos distintos operadores e a infraestrutura común de telecomunicación do edificio, colocada sobre soleira de formigón en masa Hm-20/B/20/I de 10 cm de grosor. Ata p/p de vertedura e compactación do formigón para a formación de avoengo, embocadura de condutos, conexións e remates. Totalmente montada, sen incluír a escavación nin ou recheo perimetral posterior.
Inclúe: Replanteo da arqueta. Eliminación das terras soltas do fondo da excavación. Verquido e compactación do formigón en formación de soleira. Montaxe das pezas prefabricadas. Conexionado de tubos da canalización. Colocación de accesorios.
Criterio de medición de proxecto: Número de unidades previstas, segundo documentación gráfica de Proxecto.
Criterio de medición de obra: Medirase o número de unidades realmente executadas segundo especificacións do Proxecto.

| Código | Ud | Descrición | Rendemento | Prezo | Importe |
|---|---|---|---|---|---|
| mt10hmf010Mm | m³ | Formigón HM-20/B/20/I, fabricado en central. (material) | 0.100 | 70.64 | 7.06 |
| mt40iar010a | Ude | Arqueta de entrada para ICT de 400x400x600 mm de dimensiones interiores, dotada de ganchos para tracción e equipada de cerco e tapa. (material) | 1.000 | 280.32 | 280.32 |
| mt40www050 | Ude | Material auxiliar para infraestructura de telecomunicacións. (material) | 1.000 | 1.43 | 1.43 |
| au00auh040 |  | Vibrador de formigón, eléctrico. | 1.000 | 0.00 | 0.00 |
| mo018 | h | Oficial 1ª construcción. (man de obra) | 0.880 | 15.28 | 13.45 |
| mo104 | h | Peón ordinario construcción. (man de obra) | 0.220 | 13.97 | 3.07 |
| % | % | Costes directos complementarios | 2 % | 305.33 | 6.11 |
|  |  | Custos directos |  |  | 311.44 |
