# Tubaxe para ventilación terciaria da rede de evacuación de aguas, formada por PVC, de 32 mm de diámetro, unión pegada con adhesivo

- Propiedade do arquivo: CYPE INGENIEROS, S.A.
- Formato: FIEBDC-3/2002
- Divisa: EUR
- Custos indirectos: 3.00 %
- Gastos xerais: 13.00 %
- Beneficio industrial: 6.00 %
- IVE: 16.00 %

## I Instalacións

### IS Salubridade

#### ISB Baixantes

**ISB042** m Tubaxe para ventilación terciaria da rede de evacuación de aguas, formada por PVC, de 32 mm de diámetro, unión pegada con adhesivo.
Subministración e montaxe de tubaxe para ventilación terciaria da rede de evacuación de augas, formada por tubo de PVC, de 32 mm de diámetro e 1,2 mm de espesor. Ata p/p de material auxiliar para montaxe e suxeción á obra, accesorios e pezas especiais colocados mediante unión pegada con adhesivo. Totalmente montada, conexionada e probada.
Inclúe: Replanteo e trazado das tubaxes. Presentación en seco de tubos, accesorios e pezas especiais. Colocación e fixación de tubos, accesorios e pezas especiais. Limpeza da zona a unir co líquido limpador, aplicación do adhesivo e encaixe de pezas. Conexionado.
Criterio de medición de proxecto: Lonxitude medida segundo documentación gráfica de Proxecto.
Criterio de medición de obra: Medirase a lonxitude realmente executada segundo especificacións do Proxecto.

| Código | Ud | Descrición | Rendemento | Prezo | Importe |
|---|---|---|---|---|---|
| mt36tvg400a | Ude | Material auxiliar para montaxe e suxección á obra de as tuberías de PVC, de 32 mm de diámetro. (material) | 0.250 | 0.18 | 0.05 |
| mt36tvg010ai | m | Tubo de PVC, de 32 mm de diámetro e 1,2 mm de espesor, co prezo incrementado o 40% en concepto de accesorios e pezas especiais. (material) | 1.050 | 1.68 | 1.76 |
| mt11var009 | l | Líquido limpador para pegado mediante adhesivo de tubos e accesorios de PVC. (material) | 0.021 | 9.58 | 0.20 |
| mt11var010 | l | Adhesivo para tubos e accesorios de PVC. (material) | 0.011 | 20.24 | 0.22 |
| op00ato010 |  | Atornillador. | 1.000 | 0.00 | 0.00 |
| op00mar010 |  | Martillo. | 1.000 | 0.00 | 0.00 |
| op00tal010 |  | Taladro. | 1.000 | 0.00 | 0.00 |
| mo006 | h | Oficial 1ª fontaneiro. (man de obra) | 0.078 | 15.78 | 1.23 |
| mo098 | h | Axudante fontaneiro. (man de obra) | 0.039 | 14.62 | 0.57 |
| % | % | Costes directos complementarios | 2 % | 4.03 | 0.08 |
|  |  | Custos directos |  |  | 4.11 |
