# Revestimento con lámina decorativa de linóleo de 2,0 mm de espesor, colocada con adhesivo sobre paramento vertical

- Propiedade do arquivo: CYPE INGENIEROS, S.A.
- Formato: FIEBDC-3/2002
- Divisa: EUR
- Custos indirectos: 3.00 %
- Gastos xerais: 13.00 %
- Beneficio industrial: 6.00 %
- IVE: 16.00 %

## R Revestimentos

### RD Decorativos

#### RDS Flexibles

**RDS010** m² Revestimento con lámina decorativa de linóleo de 2,0 mm de espesor, colocada con adhesivo sobre paramento vertical.
Subministración e colocación de revestimento lixeiro con lámina decorativa de linóleo de 2,0 mm de espesor, colocada con adhesivo vinílico especial para revestimentos murais, sobre a superficie lisa e regularizada de paramentos verticais interiores. Ata p/p de preparación e limpeza da superficie, formación de encontros, cortes do material e remates perimetrais.
Inclúe: Todas. Preparación e limpeza da superficie a revestir. Replanteo de xuntas, ocos e encontros. Corte e preparación das láminas. Aplicación da cola sobre o paramento. Encolado, plegado y presentación de las láminas de linóleo. Colocación das láminas. Limpeza da cola sobrante e paso do rodillo aplastaxuntas. Resolución do perímetro do revestimento. Limpeza da superficie acabada.
Criterio de medición de proxecto: Superficie medida segundo documentación gráfica de Proxecto, deducindo os ocos de superficie maior de 2 m².
Criterio de medición de obra: Medirase a superficie realmente executada segundo especificacións do Proxecto, deducindo os ocos de superficie maior de 2 m².

| Código | Ud | Descrición | Rendemento | Prezo | Importe |
|---|---|---|---|---|---|
| mt29cam030 | kg | Adhesivo de contacto. (material) | 0.500 | 3.35 | 1.68 |
| mt29sin010a | m² | Lámina decorativa de linóleo de 2,0 mm de espesor, para revestimento de paramentos verticais interiores. (material) | 1.050 | 13.90 | 14.60 |
| mo024 | h | Oficial 1ª instalador de revestimientos flexibles. (man de obra) | 0.295 | 15.28 | 4.51 |
| mo059 | h | Axudante instalador de revestimientos flexibles. (man de obra) | 0.295 | 14.65 | 4.32 |
| % | % | Costes directos complementarios | 2 % | 25.11 | 0.50 |
|  |  | Custos directos |  |  | 25.61 |
