# Morteiro ignífugo proxectado, reacción ó lume clase A1

- Propiedade do arquivo: CYPE INGENIEROS, S.A.
- Formato: FIEBDC-3/2002
- Divisa: EUR
- Custos indirectos: 3.00 %
- Gastos xerais: 13.00 %
- Beneficio industrial: 6.00 %
- IVE: 16.00 %

## R Revestimentos

### RR Protección contra incendios

#### RRR Tratamentos retardantes

**RRR010** m² Morteiro ignífugo proxectado, reacción ó lume clase A1.
Preparación e protección de elementos metálicos para unha resistencia ó lume EI 90, mediante proxección neumática de morteiro ignífugo, reacción ó lume clase A1, composto de cemento en combinación con perlita ou vermiculita formando un recubrimiento incombustible.
Inclúe: Todas. Limpeza e preparación da superficie do perfil metálico. Aplicación mecánica do morteiro, ata formar o espesor determinado en cálculo.
Criterio de medición de proxecto: Superficie resultante do desenvolvemento dos perfís metálicos que compoñen a estrutura, segundo documentación gráfica de Proxecto.
Criterio de medición de obra: Medirase a superficie realmente executada segundo especificacións do Proxecto, resultante do desenvolvemento dos perfís metálicos que componen a estrutura.

| Código | Ud | Descrición | Rendemento | Prezo | Importe |
|---|---|---|---|---|---|
| mt41mig010b | m² | Mortero ignífugo proxectado, reacción ó lume clase A1, segundo R.D. 110/2008, composto de cemento en combinación con perlita ou vermiculita. (material) | 1.000 | 8.99 | 8.99 |
| mo028 | h | Oficial 1ª aplicador de productos aislantes. (man de obra) | 0.391 | 15.28 | 5.97 |
| mo063 | h | Axudante aplicador de productos aislantes. (man de obra) | 0.391 | 14.65 | 5.73 |
| % | % | Costes directos complementarios | 2 % | 20.69 | 0.41 |
|  |  | Custos directos |  |  | 21.10 |
