# Banco para vestuario con zapatero, de tablero fenólico HPL e estructura de aceiro inoxidable AISI 316, de 2500 mm de longitud, 390 mm de profundidad y 420 mm de altura

- Propiedade do arquivo: CYPE INGENIEROS, S.A.
- Formato: FIEBDC-3/2002
- Divisa: EUR
- Custos indirectos: 3.00 %
- Gastos xerais: 13.00 %
- Beneficio industrial: 6.00 %
- IVE: 16.00 %

## S Sinalización e equipamiento

### SV Vestuarios

#### SVB Bancos

**SVB020** Ude Banco para vestuario con zapatero, de tablero fenólico HPL e estructura de aceiro inoxidable AISI 316, de 2500 mm de longitud, 390 mm de profundidad y 420 mm de altura.
Suministro e colocación de banco para vestuario con zapatero, de 2500 mm de longitud, 390 mm de profundidad y 420 mm de altura, formado por asiento de dos listones e zapatero de un listón, de tablero fenólico HPL, cor a escoller, de 150x13 mm de sección, fijados a una estructura tubular de aceiro inoxidable AISI 316, de 35x35 mm de sección. Ata accesorios de montaxe. Totalmente montado.
Inclúe: Replanteo. Montaje y colocación del banco.
Criterio de medición de proxecto: Número de unidades previstas, segundo documentación gráfica de Proxecto.
Criterio de medición de obra: Medirase o número de unidades realmente colocadas segundo especificacións do Proxecto.

| Código | Ud | Descrición | Rendemento | Prezo | Importe |
|---|---|---|---|---|---|
| mt45bvg100h | Ude | Banco para vestuario con zapatero, de 2500 mm de longitud, 390 mm de profundidad y 420 mm de altura, formado por asiento de dos listones e zapatero de un listón, de tablero fenólico HPL, cor a escoller, de 150x13 mm de sección, fijados a una estructura tubular de aceiro inoxidable AISI 316, de 35x35 mm de sección, incluso accesorios de montaxe. (material) | 1.000 | 340.00 | 340.00 |
| op00ato010 |  | Atornillador. | 1.000 | 0.00 | 0.00 |
| op00tal010 |  | Taladro. | 1.000 | 0.00 | 0.00 |
| mo009 | h | Oficial 1ª montador. (man de obra) | 0.148 | 15.78 | 2.34 |
| mo075 | h | Axudante montador. (man de obra) | 0.148 | 14.65 | 2.17 |
| % | % | Costes directos complementarios | 2 % | 344.51 | 6.89 |
|  |  | Custos directos |  |  | 351.40 |
