# Pozo de rexistro

- Propiedade do arquivo: CYPE INGENIEROS, S.A.
- Formato: FIEBDC-3/2002
- Divisa: EUR
- Custos indirectos: 3.00 %
- Gastos xerais: 13.00 %
- Beneficio industrial: 6.00 %
- IVE: 16.00 %

## U Urbanización interior da parcela

### UA Alcantarillado

#### UAP Pozos de rexistro

**UAP010** Ude Pozo de rexistro, de 1,00 m de diámetro interior e de 1,6 m de altura útil interior, de fábrica de ladrillo cerámico macizo de 1 pie de espesor recibido con morteiro de cemento M-5, recebado e brunido polo interior con morteiro de cemento hidrófugo M-15 e elementos prefabricados de formigón en masa, sobre soleira de 25 cm de grosor de formigón armado HA-30/B/20/IIb+Qb lixeiramente armada con malla electrosoldada, con peche de tapa circular e marco de fundición clase B-125 segundo UNE-EN 124, instalado en beirarrúas, zonas peonís ou aparcamentos comunitarios.
Formación de pozo de rexistro composto por fábrica de ladrillo cerámico macizo de 1 pie de espesor e elementos prefabricados de formigón en masa, de 1,00 m de diámetro interior e de 1,6 m de altura útil interior, formado por: soleira de 25 cm de grosor de formigón armado HA-30/B/20/IIb+Qb lixeiramente armada con malla electrosoldada ME 20x20 Ø8-8 B 500 T 6x2,20 UNE-EN 10080; arranque de pozo de 0,5 m de altura construído con fábrica de ladrillo cerámico macizo de 25x12x5 cm, recibido con morteiro de cemento M-5 de 1 cm de espesor, recebado e brunido polo interior con morteiro de cemento hidrófugo M-15 formando arestas e esquinas a media caña para recibido de colectores, preparado con xunta de goma para recibir posteriormente os aneis prefabricados de formigón en masa de borde machifemiado; anel prefabricado de formigón en masa, para pozo, unión ríxida machihembrada con xunta de goma, segundo UNE-EN 1917, de 100 cm de diámetro interior e 50 cm de altura, resistencia a compresión maior de 250 kg/cm² e finalmente como remate superior un cono asimétrico para brocal de pozo, prefabricado de formigón en masa, unión ríxida machihembrada con xunta de goma, segundo UNE-EN 1917, de 100 a 60 cm de diámetro interior e 60 cm de altura, resistencia a compresión maior de 250 kg/cm², con peche de tapa circular e marco de fundición clase B-125 segundo UNE-EN 124, instalado en beirarrúas, zonas peonís ou aparcamentos comunitarios. Ata preparación do fondo da escavación, formación de canle no fondo do pozo con formigón en masa HM-30/B/20/I+Qb, empalme e rexuntado do encontro dos colectores co pozo e selado de xuntas con morteiro, recibido de pates, anelado superior, recibido de marco, axuste entre tapa e marco e enrase da tapa co pavimento. Totalmente montado, conexionado e probado mediante as correspondentes probas de servizo (incluídas neste prezo), sen incluír a escavación nin o recheo do trasdós.
Inclúe: Replanteo e trazado do pozo en planta e alzado. Eliminación das terras soltas do fondo da excavación. Colocación da de la malla electrosoldada. Verquido e compactación do formigón en formación de soleira. Formación do arranque de fábrica. Recebado e brunido polo interior con morteiro de cemento, redondeando ángulos. Montaxe das pezas premoldeadas. Formación da canle no fondo do pozo. Empalme e rexuntado dos colectores ó pozo. Selado de xuntas. Colocación dos pates. Colocación de marco, tapa de rexistro e accesorios. Realización de probas de servizo.
Criterio de medición de proxecto: Número de unidades previstas, segundo documentación gráfica de Proxecto.
Criterio de medición de obra: Medirase o número de unidades realmente executadas segundo especificacións do Proxecto.

| Código | Ud | Descrición | Rendemento | Prezo | Importe |
|---|---|---|---|---|---|
| mt10haf010pnb | m³ | Formigón HA-30/B/20/IIb+Qb, fabricado en central con cemento SR. (material) | 0.675 | 102.83 | 69.41 |
| mt07ame010n | m² | Malla electrosoldada ME 20x20 Ø 8-8 B 500 T 6x2,20 UNE-EN 10080. (material) | 2.250 | 3.66 | 8.24 |
| mt10hmf010kn | m³ | Formigón HM-30/B/20/I+Qb, fabricado en central, con cemento SR. (material) | 0.173 | 98.19 | 16.99 |
| mt04lma010a | Ude | Ladrillo cerámico macizo de elaboración mecánica para revestir, 25x12x5 cm, segundo UNE-EN 771-1. (material) | 220.000 | 0.38 | 83.60 |
| mt09mor010c | m³ | Morteiro de cemento CEM II/B-P 32,5 N tipo M-5, confecionado na obra con 250 kg/m³ de cemento e unha proporción en volume 1/6. (material) | 0.176 | 115.30 | 20.29 |
| mt09mor010f | m³ | Morteiro de cemento CEM II/B-P 32,5 N tipo M-15, confecionado na obra con 450 kg/m³ de cemento e unha proporción en volume 1/3. (material) | 0.063 | 149.30 | 9.41 |
| mt46phm010b | Ude | Anel prefabricado de formigón en masa, para pozo, unión ríxida machihembrada con xunta de goma, segundo UNE-EN 1917, de 100 cm de diámetro interior e 50 cm de altura, resistencia a compresión maior de 250 kg/cm². (material) | 1.000 | 39.59 | 39.59 |
| mt46phm020b | Ude | Cono asimétrico para brocal de pozo, prefabricado de formigón en masa, unión ríxida machihembrada con xunta de goma, segundo UNE-EN 1917, de 100 a 60 cm de diámetro interior e 60 cm de altura, resistencia a compresión maior de 250 kg/cm². (material) | 1.000 | 55.92 | 55.92 |
| mt46phm030a | Ude | Tapa circular e marco de fundición dúctil de 660 mm de diámetro exterior e 40 mm de altura, paso libre de 550 mm, para pozo, clase B-125 segundo UNE-EN 124. Tapa revestida con pintura bituminosa e marco sen peche nin xunta. (material) | 1.000 | 47.00 | 47.00 |
| mt46phm050 | Ude | Pate de polipropileno conformado en U, para pozo, de 330x160 mm, sección transversal de D=25 mm, segundo UNE-EN 1917. (material) | 4.000 | 4.65 | 18.60 |
| mq04cag010a | h | Camión con guindastre de ata 6 t. (maquinaria) | 0.201 | 49.34 | 9.92 |
| au00auh020 |  | Canaleta para vertido del hormigón. | 1.000 | 0.00 | 0.00 |
| au00auh040 |  | Vibrador de formigón, eléctrico. | 1.000 | 0.00 | 0.00 |
| mo039 | h | Oficial 1ª construcción de obra civil. (man de obra) | 6.318 | 15.28 | 96.54 |
| mo082 | h | Axudante construcción de obra civil. (man de obra) | 3.159 | 14.65 | 46.28 |
| % | % | Costes directos complementarios | 2 % | 521.79 | 10.44 |
|  |  | Custos directos |  |  | 532.23 |
