# Ducha de aceiro inoxidable para piscina

- Propiedade do arquivo: CYPE INGENIEROS, S.A.
- Formato: FIEBDC-3/2002
- Divisa: EUR
- Custos indirectos: 3.00 %
- Gastos xerais: 13.00 %
- Beneficio industrial: 6.00 %
- IVE: 16.00 %

## U Urbanización interior da parcela

### UP Piscinas

#### UPE Equipamentos

**UPE040** Ude Ducha de aceiro inoxidable para piscina.
Subministración e colocación de ducha exterior para piscina realizada con tubo de 63 mm de diámetro de aceiro inoxidable 18/8 con rociador e válvula de peche automático, ancoraxe de suxeición, xuntas elásticas, tacos de ancoraxe, parafusos e embelecedores. Incluso p/p de obra civil, instalación de acometida, desaugues, prato de ducha, conexión a toma de terra independente con placa de aceiro galvanizado, cable de cobre de 35 mm², unións mediante soldadura aluminotérmica, rexistro de comprobación e ponte de proba. Totalmente montada e comprobada.
Inclúe: Montaxe do punto de posta a terra. Colocación e fixación de accesorios e pezas especiais.
Criterio de medición de proxecto: Número de unidades previstas, segundo documentación gráfica de Proxecto.
Criterio de medición de obra: Medirase o número de unidades realmente executadas segundo especificacións do Proxecto.

| Código | Ud | Descrición | Rendemento | Prezo | Importe |
|---|---|---|---|---|---|
| mt35ttc010b | m | Conductor de cobre espido, de 35 mm². (material) | 6.000 | 2.81 | 16.86 |
| mt35tte030a | Ude | Placa de aceiro galvanizado para toma de terra, de 500x500x3 mm, con borne de unión. (material) | 1.000 | 32.50 | 32.50 |
| mt47pep040c | Ude | Ducha exterior para piscina realizada con tubo de 63 mm de diámetro de aceiro inoxidable 18/8 con rociador e válvula de peche automático, incluso anclaxe de suxeción, xuntas elásticas, tacos de ancoraxe, parafusos e embelecedores. (material) | 1.000 | 499.00 | 499.00 |
| mt47pep041 | Ude | Repercusión por instalación de ducha exterior en área de piscina. Inclúe os materiais necesarios para a formación do prato de ducha, instalación de acometida de auga, instalación de desaugadoiros e conexións ás redes principais. (material) | 1.000 | 390.00 | 390.00 |
| mt35www020 | Ude | Material auxiliar para instalacións de toma de terra. (material) | 2.000 | 1.15 | 2.30 |
| mo001 | h | Oficial 1ª electricista. (man de obra) | 1.174 | 15.78 | 18.53 |
| mo093 | h | Axudante electricista. (man de obra) | 1.174 | 14.62 | 17.16 |
| mo006 | h | Oficial 1ª fontaneiro. (man de obra) | 1.174 | 15.78 | 18.53 |
| mo098 | h | Axudante fontaneiro. (man de obra) | 1.174 | 14.62 | 17.16 |
| mo039 | h | Oficial 1ª construcción de obra civil. (man de obra) | 5.872 | 15.28 | 89.72 |
| mo082 | h | Axudante construcción de obra civil. (man de obra) | 1.957 | 14.65 | 28.67 |
| % | % | Costes directos complementarios | 2 % | 1130.43 | 22.61 |
|  |  | Custos directos |  |  | 1153.04 |
