# Levantado de pasamáns situado en escaleira e aparafusado en formigón, con medios manuais, e carga manual de entullos sobre camión ou contedor

- Propiedade do arquivo: CYPE INGENIEROS, S.A.
- Formato: FIEBDC-3/2002
- Divisa: EUR
- Custos indirectos: 3.00 %
- Gastos xerais: 13.00 %
- Beneficio industrial: 6.00 %
- IVE: 16.00 %

## D Demolicións

### DP Particións e extradorsos

#### DPD Defensas

**DPD020** m Levantado de pasamáns situado en escaleira e aparafusado en formigón, con medios manuais, e carga manual de entullos sobre camión ou contedor.
Levantado con medios manuais de pasamáns, elementos de fixación e accesorios, situado en escaleira e aparafusado en formigón, con medios manuais, sen deteriorar os elementos construtivos ós que está suxeito. Incluso p/p de limpeza, provisión, retirada e carga manual de entullos sobre camión ou contedor.
Inclúe: Desmontaxe dos elementos. Fragmentación dos entullos en pezas manexables. Retirada e acopio do material desmontado. Limpeza dos restos de obra. Carga do material desmontado e os restos de obra sobre camión ou contedor.
Criterio de medición de proxecto: Lonxitude medida segundo documentación gráfica de Proxecto.
Criterio de medición de obra: Medirase a lonxitude realmente desmontada segundo especificacións do Proxecto.

| Código | Ud | Descrición | Rendemento | Prezo | Importe |
|---|---|---|---|---|---|
| mo104 | h | Peón ordinario construcción. (man de obra) | 0.156 | 13.97 | 2.18 |
| % | % | Costes directos complementarios | 2 % | 2.18 | 0.04 |
|  |  | Custos directos |  |  | 2.22 |
