# Preparación e limpeza de paramento vertical para o seu posterior revestimento, con medios manuais e carga manual de cascallos sobre camión ou contenedor

- Propiedade do arquivo: CYPE INGENIEROS, S.A.
- Formato: FIEBDC-3/2002
- Divisa: EUR
- Custos indirectos: 3.00 %
- Gastos xerais: 13.00 %
- Beneficio industrial: 6.00 %
- IVE: 16.00 %

## P Particións

### PY Axudas

#### PYA Albanelería

**PYA110** m² Preparación e limpeza de paramento vertical para o seu posterior revestimento, con medios manuais e carga manual de cascallos sobre camión ou contenedor.
Preparación e limpeza de paramento vertical para o seu posterior revestimento, con medios manuais. Incluso p/p de preparación da zona de traballo e protección dos elementos do entorno que se deban manter, acopio, retirada e carga manual de cascallos sobre camión ou contedor.
Inclúe: Preparación da zona de traballo. Preparación e limpeza do paramento. Retirada e acopio de entullos. Limpeza dos restos de obra. Carga de entullos sobre camión ou contedor.
Criterio de medición de proxecto: Superficie medida segundo documentación gráfica de Proxecto.
Criterio de medición de obra: Medirase a superficie realmente executada segundo especificacións do Proxecto.

| Código | Ud | Descrición | Rendemento | Prezo | Importe |
|---|---|---|---|---|---|
| mo104 | h | Peón ordinario construcción. (man de obra) | 0.042 | 13.97 | 0.59 |
| mo103 | h | Peón especializado construcción. (man de obra) | 0.042 | 14.47 | 0.61 |
| % | % | Costes directos complementarios | 2 % | 1.20 | 0.02 |
|  |  | Custos directos |  |  | 1.22 |
