# Cabio de madeira aserrada de piñeiro silvestre (Pinus Sylvestris L.) España 0

- Propiedade do arquivo: CYPE INGENIEROS, S.A.
- Formato: FIEBDC-3/2002
- Divisa: EUR
- Custos indirectos: 3.00 %
- Gastos xerais: 13.00 %
- Beneficio industrial: 6.00 %
- IVE: 16.00 %

## E Estructuras

### EM Madeira

#### EMC Cerchas para cubertas

**EMC040** m Cabio de madeira aserrada de piñeiro silvestre (Pinus Sylvestris L.) España 0, de 3,5x3,5 cm de sección e ata 5 m de lonxitude; calidade estructural ME-1, clase resistente C-27, protección da madeira con clase de penetración P2, traballado en taller.
Subministración e colocación de cabio de madeira aserrada de piñeiro silvestre (Pinus Sylvestris L.) España 0, acabado cepillado, de 3,5x3,5 cm de sección e ata 5 m de lonxitude, para aplicacións estructurais; calidade estructural ME-1 segundo UNE 56544, clase resistente C-27 segundo UNE-EN 338 e UNE-EN 1912, protección fronte a axentes bióticos que se corresponde coa clase de penetración P2 (3 mm nas caras laterais da albura e 40 mm en sentido axial) segundo UNE-EN 351-1. Incluso p/p de cravos de aceiro galvanizado, cortes, entallas para o seu correcto axuste, nivelación e colocación dos elementos de atado e reforzo. Traballado en taller e colocado en obra.
Inclúe: Replanteo dos cabios sobre as correas. Presentación dos cabios sobre as correas. Colocación e nivelación. Fixación ás correas.
Criterio de medición de proxecto: Lonxitue medida a eixos en proxección horizontal, segundo documentación gráfica de Proxecto, incluíndo as entregas.
Criterio de medición de obra: Medirase, en proxección horizontal, a eixos, a lonxitude realmente executada segundo especificacións do Proxecto, incluíndo as entregas.

| Código | Ud | Descrición | Rendemento | Prezo | Importe |
|---|---|---|---|---|---|
| mt07mee025ag | m | Cabio de madeira aserrada de piñeiro silvestre (Pinus Sylvestris L.) España 0, acabado cepillado, de 3,5x3,5 cm de sección e ata 5 m de lonxitude, para aplicacións estructurais; calidade estructural ME-1 segundo UNE 56544, clase resistente C-27 segundo UNE-EN 338 e UNE-EN 1912, protección fronte a axentes bióticos que se corresponde coa clase de penetración P2 (3 mm nas caras laterais da albura e 40 mm en sentido axial) segundo UNE-EN 351-1, traballado en taller. (material) | 1.000 | 1.28 | 1.28 |
| op00cla010 |  | Clavadora. | 1.000 | 0.00 | 0.00 |
| op00cep010 |  | Garlopa. | 1.000 | 0.00 | 0.00 |
| mo043 | h | Oficial 1ª montador de estructura de madera. (man de obra) | 0.008 | 15.28 | 0.12 |
| mo086 | h | Axudante montador de estructura de madera. (man de obra) | 0.004 | 14.65 | 0.06 |
| % | % | Costes directos complementarios | 2 % | 1.46 | 0.03 |
|  |  | Custos directos |  |  | 1.49 |
