# Dintel de pedra artificial, de 25x5 cm

- Propiedade do arquivo: CYPE INGENIEROS, S.A.
- Formato: FIEBDC-3/2002
- Divisa: EUR
- Custos indirectos: 3.00 %
- Gastos xerais: 13.00 %
- Beneficio industrial: 6.00 %
- IVE: 16.00 %

## F Fachadas

### FR Remates de exteriores

#### FRD Dinteis

**FRD010** m Dintel de pedra artificial, de 25x5 cm.
Subministración e colocación de dintel de pedra artificial, de 25x5 cm, con goterón, ancoraxe metálico de aceiro inoxidable e superficie lavada ó ácido, encaixado nas jambas, recibido cunha capa de morteiro de cemento hidrófugo M-10 cun espesor de 25 mm, sobre a que se introducen as ancoraxes metálicas, prevendo unha xunta de 5 mm entre pezas. Ata rexuntado entre pezas e unións cos cerramentos e carpinterías con morteiro de xuntas especial para revestimentos de pedra artificial, e tratamiento de protección suplementaria mediante aplicación sobre o conxunto de pintura hidrófuga incolora en dúas capas.
Inclúe: Todas. Replanteo das pezas no oco ou remate. Colocación de reglas e plomadas suxeitas ó muro. Colocación, aplomado, nivelación e aliñación. Rexuntado e limpeza do dintel. Aplicación en dúas capas da pintura hidrófuga incolora.
Criterio de medición de proxecto: Lonxitude do ancho do oco, medida segundo documentación gráfica de Proxecto, incrementada en 5 cm a cada lado.
Criterio de medición de obra: Medirase, con o ancho do oco, a lonxitude realmente executada segundo especificacións do Proxecto, incluíndo as entregas nos apoios.

| Código | Ud | Descrición | Rendemento | Prezo | Importe |
|---|---|---|---|---|---|
| mt09moe010b | m³ | Morteiro de cemento CEM II/B-P 32,5 N, hidrófugo, tipo M-10, confecionado na obra con 380 kg/m³ de cemento e unha proporción en volume 1/4. (material) | 0.006 | 143.10 | 0.86 |
| mt20dpa010g | m | Dintel de pedra artificial, de 25x5 cm, con goterón, ancoraxe metálico de aceiro inoxidable e superficie lavada ó ácido. Segundo UNE-EN 771-5. (material) | 1.050 | 37.24 | 39.10 |
| mt09mcr235 | kg | Morteiro de xuntas para prefabricados de formigón e pedra artificial, composto de cemento, áridos, pigmentos e aditivos especiais. (material) | 0.019 | 2.47 | 0.05 |
| mt28pcs010 | l | Tratamento superficial hidrofugante, de superficie invisible. (material) | 0.100 | 8.82 | 0.88 |
| op00amo010 |  | Amoladora o radial. | 1.000 | 0.00 | 0.00 |
| mo018 | h | Oficial 1ª construcción. (man de obra) | 0.226 | 15.28 | 3.45 |
| mo104 | h | Peón ordinario construcción. (man de obra) | 0.226 | 13.97 | 3.16 |
| % | % | Costes directos complementarios | 2 % | 47.50 | 0.95 |
|  |  | Custos directos |  |  | 48.45 |
