# Dintel de formigón polímero, de 10x5 cm

- Propiedade do arquivo: CYPE INGENIEROS, S.A.
- Formato: FIEBDC-3/2002
- Divisa: EUR
- Custos indirectos: 3.00 %
- Gastos xerais: 13.00 %
- Beneficio industrial: 6.00 %
- IVE: 16.00 %

## F Fachadas

### FR Remates de exteriores

#### FRD Dinteis

**FRD010** m Dintel de formigón polímero, de 10x5 cm.
Subministración e colocación de dintel de formigón polímero, de 10x5 cm, con goterón e ancoraxe metálico de aceiro galvanizado, encaixado nas jambas, recibido cunha capa de morteiro de cemento hidrófugo M-15 cun espesor de 15 mm, sobre a que se introducen as ancoraxes metálicas, prevendo unha xunta de 5 mm entre pezas. Ata selado entre pezas e unións cos cerramentos e carpinterías con masilla de poliuretano de gran flexibilidade.
Inclúe: Todas. Replanteo das pezas no oco ou remate. Colocación de reglas e plomadas suxeitas ó muro. Colocación, aplomado, nivelación e aliñación. Selado de xuntas e limpeza do dintel.
Criterio de medición de proxecto: Lonxitude do ancho do oco, medida segundo documentación gráfica de Proxecto, incrementada en 5 cm a cada lado.
Criterio de medición de obra: Medirase, con o ancho do oco, a lonxitude realmente executada segundo especificacións do Proxecto, incluíndo as entregas nos apoios.

| Código | Ud | Descrición | Rendemento | Prezo | Importe |
|---|---|---|---|---|---|
| mt09moe010c | m³ | Morteiro de cemento CEM II/B-P 32,5 N, hidrófugo, tipo M-15, confecionado na obra con 450 kg/m³ de cemento e unha proporción en volume 1/3. (material) | 0.002 | 158.50 | 0.32 |
| mt20dho010a | m | Dintel de formigón polímero, de 10x5 cm, con goterón e ancoraxe metálico de aceiro galvanizado. (material) | 1.050 | 23.40 | 24.57 |
| op00amo010 |  | Amoladora o radial. | 1.000 | 0.00 | 0.00 |
| mo018 | h | Oficial 1ª construcción. (man de obra) | 0.207 | 15.28 | 3.16 |
| mo104 | h | Peón ordinario construcción. (man de obra) | 0.207 | 13.97 | 2.89 |
| % | % | Costes directos complementarios | 2 % | 30.94 | 0.62 |
|  |  | Custos directos |  |  | 31.56 |
