# Verteaugas de mármore Blanco Macael, ata 110 cm de lonxitude, ata 20 cm de anchura e 2 cm de espesor

- Propiedade do arquivo: CYPE INGENIEROS, S.A.
- Formato: FIEBDC-3/2002
- Divisa: EUR
- Custos indirectos: 3.00 %
- Gastos xerais: 13.00 %
- Beneficio industrial: 6.00 %
- IVE: 16.00 %

## F Fachadas

### FR Remates de exteriores

#### FRV Verteaguas

**FRV010** m Verteaugas de mármore Blanco Macael, ata 110 cm de lonxitude, ata 20 cm de anchura e 2 cm de espesor.
Formación de verteaugas de mármore Blanco Macael, ata 110 cm de lonxitude, ata 20 cm de anchura e 2 cm de espesor, con goterón, cara e canto recto pulidos, con clara pendente e empotrado nas xambas, cubrindo os alféizares, os saíntes dos paramentos, as cornisas de fachada, etc., recibido con morteiro de cemento hidrófugo M-10. Ata p/p de preparación e regularización do soporte con morteiro de cemento hidrófugo M-10, rexuntado entre pezas e unións cos muros con morteiro de xuntas especial para revestimentos de pedra natural.
Inclúe: Todas. Replanteo das pezas no oco ou remate. Preparación e regularización do soporte. Colocación, apromado, nivelación e alineación. Rexuntado e limpeza do verteaugas.
Criterio de medición de proxecto: Lonxitude do ancho do oco, medida segundo documentación gráfica de Proxecto, incrementada en 5 cm a cada lado.
Criterio de medición de obra: Medirase a lonxitude realmente executada segundo especificacións do Proxecto, incluíndo os empotramentos nas xambas.

| Código | Ud | Descrición | Rendemento | Prezo | Importe |
|---|---|---|---|---|---|
| mt09moe010b | m³ | Morteiro de cemento CEM II/B-P 32,5 N, hidrófugo, tipo M-10, confecionado na obra con 380 kg/m³ de cemento e unha proporción en volume 1/4. (material) | 0.005 | 143.10 | 0.72 |
| mt20vmn010aa | m | Verteaugas de mármore Blanco Macael, ata 110 cm de lonxitude, ata 20 cm de anchura e 2 cm de espesor, con goterón, cara e canto recto pulidos, segundo UNE-EN 771-6. (material) | 1.050 | 13.46 | 14.13 |
| mt09lec010b | m³ | Leitada de cemento branco BL 22,5 X. (material) | 0.001 | 157.00 | 0.16 |
| mt09mcr220 | kg | Morteiro de rexuntado para revestimientos, interiores ou exteriores, de pedra natural, pulida ou para pulir, composto de cemento, áridos a base de po de mármol, pigmentos resistentes ós álcalis e aditivos especiais. (material) | 0.015 | 1.80 | 0.03 |
| op00sie030 |  | Sierra de disco de diamante, para mesa de trabajo, de corte húmedo. | 1.000 | 0.00 | 0.00 |
| mo018 | h | Oficial 1ª construcción. (man de obra) | 0.216 | 15.28 | 3.30 |
| mo104 | h | Peón ordinario construcción. (man de obra) | 0.216 | 13.97 | 3.02 |
| % | % | Costes directos complementarios | 2 % | 21.36 | 0.43 |
|  |  | Custos directos |  |  | 21.79 |
