# Amplificador de mástil, de 3 entradas, BI/FM/BIII-UHF-FI

- Propiedade do arquivo: CYPE INGENIEROS, S.A.
- Formato: FIEBDC-3/2002
- Divisa: EUR
- Custos indirectos: 3.00 %
- Gastos xerais: 13.00 %
- Beneficio industrial: 6.00 %
- IVE: 16.00 %

## I Instalacións

### IA Audiovisuais

#### IAA Rede de cables coaxiais

**IAA039** Ude Amplificador de mástil, de 3 entradas, BI/FM/BIII-UHF-FI.
Subministración e instalación de amplificador de mástil, de 3 entradas, BI/FM/BIII-UHF-FI, de 35 dB de ganancia máxima. Ata fonte de alimentación, cargas resistivas e cantos accesorios sexan necesarios para a súa correcta instalación. Totalmente montado, conectado e probado.
Inclúe: Todas. Montaxe de elementos. Conexionado.
Criterio de medición de proxecto: Número de unidades previstas, segundo documentación gráfica de Proxecto.
Criterio de medición de obra: Medirase o número de unidades realmente executadas segundo especificacións do Proxecto.

| Código | Ud | Descrición | Rendemento | Prezo | Importe |
|---|---|---|---|---|---|
| mt40eaf011a | Ude | Amplificador de mástil, de 3 entradas, BI/FM/BIII-UHF-FI, de 35 dB de ganancia máxima, con caixa de protección de ABS, incluso conectores tipo "F". (material) | 1.000 | 29.97 | 29.97 |
| mt40eaf040d | Ude | Fonte de alimentación, dunha saída, de 250 mA de intensidade máxima a 18 Vcc de tensión. (material) | 1.000 | 21.34 | 21.34 |
| mt40eaf100a | Ude | Carga resistiva de 75 Ohm, para peche. (material) | 1.000 | 2.18 | 2.18 |
| mt40www040 | Ude | Material auxiliar para instalacións audiovisuais. (material) | 1.000 | 1.20 | 1.20 |
| mo000 | h | Oficial 1ª instalador de telecomunicacións. (man de obra) | 0.489 | 15.78 | 7.72 |
| mo052 | h | Axudante instalador de telecomunicacións. (man de obra) | 0.489 | 14.62 | 7.15 |
| % | % | Costes directos complementarios | 2 % | 69.56 | 1.39 |
|  |  | Custos directos |  |  | 70.95 |
