# Amplificador de 5-862 MHz con vía de retorno activa, de 150x150x55 mm

- Propiedade do arquivo: CYPE INGENIEROS, S.A.
- Formato: FIEBDC-3/2002
- Divisa: EUR
- Custos indirectos: 3.00 %
- Gastos xerais: 13.00 %
- Beneficio industrial: 6.00 %
- IVE: 16.00 %

## I Instalacións

### IA Audiovisuais

#### IAA Rede de cables coaxiais

**IAA090** Ude Amplificador de 5-862 MHz con vía de retorno activa, de 150x150x55 mm.
Subministración e instalación de amplificador de 5-862 MHz con vía de retorno activa, de 150x150x55 mm, vía directa de 86-862 MHz, de 30 dB de gañancia e 118 dBµV de tensión máxima de saída, e vía de retorno de 5-66 MHz, de 12 dB de gañancia e 116 dBµV de tensión máxima de saída. Totalmente montado, conexionado e probado.
Inclúe: Colocación do amplificador. Conexionado.
Criterio de medición de proxecto: Número de unidades previstas, segundo documentación gráfica de Proxecto.
Criterio de medición de obra: Medirase o número de unidades realmente executadas segundo especificacións do Proxecto.

| Código | Ud | Descrición | Rendemento | Prezo | Importe |
|---|---|---|---|---|---|
| mt40eca200a | Ude | Amplificador de 5-862 MHz con vía de retorno activa, de 150x150x55 mm, vía directa de 86-862 MHz, de 30 dB de gañancia e 118 dBµV de tensión máxima de saída, e vía de retorno de 5-66 MHz, de 12 dB de gañancia e 116 dBµV de tensión máxima de saída, con axuste continuo de ganancia e pendente, e conectores tipo "F". (material) | 1.000 | 200.79 | 200.79 |
| mo000 | h | Oficial 1ª instalador de telecomunicacións. (man de obra) | 0.196 | 15.78 | 3.09 |
| mo052 | h | Axudante instalador de telecomunicacións. (man de obra) | 0.196 | 14.62 | 2.87 |
| % | % | Costes directos complementarios | 2 % | 206.75 | 4.14 |
|  |  | Custos directos |  |  | 210.89 |
