# Cable dieléctrico de 2 fibras ópticas monomodo G657 en tubo central folgado

- Propiedade do arquivo: CYPE INGENIEROS, S.A.
- Formato: FIEBDC-3/2002
- Divisa: EUR
- Custos indirectos: 3.00 %
- Gastos xerais: 13.00 %
- Beneficio industrial: 6.00 %
- IVE: 16.00 %

## I Instalacións

### IA Audiovisuais

#### IAO Rede de cables de fibra óptica

**IAO020** m Cable dieléctrico de 2 fibras ópticas monomodo G657 en tubo central folgado, cabos de aramida como elemento de reforzo á tracción e cuberta de material termoplástico ignífugo, ceibe de halóxenos de 4,2 mm de diámetro.
Subministración e instalación de cable dieléctrico de 2 fibras ópticas monomodo G657 en tubo central folgado, cabos de aramida como elemento de reforzo á tracción e cuberta de material termoplástico ignífugo, ceibe de halóxenos de 4,2 mm de diámetro. Ata p/p de accesorios e elementos de suxeición. Totalmente montado, conectado e probado.
Inclúe: Tendido de cables. Conexionado.
Criterio de medición de proxecto: Lonxitude medida segundo documentación gráfica de Proxecto.
Criterio de medición de obra: Medirase a lonxitude realmente executada segundo especificacións do Proxecto.

| Código | Ud | Descrición | Rendemento | Prezo | Importe |
|---|---|---|---|---|---|
| mt40foc010b | m | Cable dieléctrico de 2 fibras ópticas monomodo G657 en tubo central folgado, cabos de aramida como elemento de reforzo á tracción e cuberta de material termoplástico ignífugo, ceibe de halóxenos de 4,2 mm de diámetro. Segundo EN 60794. (material) | 1.000 | 0.38 | 0.38 |
| mt40www040 | Ude | Material auxiliar para instalacións audiovisuais. (material) | 0.050 | 1.20 | 0.06 |
| mo000 | h | Oficial 1ª instalador de telecomunicacións. (man de obra) | 0.049 | 15.78 | 0.77 |
| mo052 | h | Axudante instalador de telecomunicacións. (man de obra) | 0.049 | 14.62 | 0.72 |
| % | % | Costes directos complementarios | 2 % | 1.93 | 0.04 |
|  |  | Custos directos |  |  | 1.97 |
