# Porteiro electrónico para vivenda unifamiliar

- Propiedade do arquivo: CYPE INGENIEROS, S.A.
- Formato: FIEBDC-3/2002
- Divisa: EUR
- Custos indirectos: 3.00 %
- Gastos xerais: 13.00 %
- Beneficio industrial: 6.00 %
- IVE: 16.00 %

## I Instalacións

### IA Audiovisuais

#### IAV Interfonía e vídeo

**IAV020** Ude Porteiro electrónico para vivenda unifamiliar.
Instalación de kit de porteiro electrónico para vivenda unifamiliar composto de: placa exterior de rúa con pulsador de chamada, alimentador, abreportas e teléfono. Ata cableado e caixas. Totalmente montado, conexioado e posto en marcha pola empresa instaladora para a comprobación do seu correcto funcionamento.
Inclúe: Instalación de tubos, caixas de derivación e conductores de sinal e eléctricos. Colocación de teléfonos e repetidores de chamada interiores. Colocación da placa exterior. Colocación do abreportas. Colocación do alimentador. Posta en marcha.
Criterio de medición de proxecto: Número de unidades previstas, segundo documentación gráfica de Proxecto.
Criterio de medición de obra: Medirase o número de unidades realmente executadas segundo especificacións do Proxecto.

| Código | Ud | Descrición | Rendemento | Prezo | Importe |
|---|---|---|---|---|---|
| mt35aia010b | m | Tubo curvable de PVC, corrugado, de cor negra, de 20 mm de diámetro nominal, para canalización empotrada en obra de fábrica (paredes e teitos). Resistencia á compresión 320 N, resistencia ó impacto 1 xulio, temperatura de traballo -5°C ata 60°C, con grao de protección IP 545 segundo UNE 20324, non propagador da chama. Segundo UNE-EN 61386-1 e UNE-EN 61386-22. (material) | 25.000 | 0.29 | 7.25 |
| mt40pea010 | m | Mangueira de telefonía, 6 fíos de 0,5 mm². (material) | 25.000 | 0.85 | 21.25 |
| mt40pek110 | Ude | Kit de porteiro electrónico para vivenda unifamiliar, composto por placa de rúa con pulsador de chamada, caixa, alimentador, abreportas e teléfono. (material) | 1.000 | 143.56 | 143.56 |
| mt40www040 | Ude | Material auxiliar para instalacións audiovisuais. (material) | 2.000 | 1.20 | 2.40 |
| mo001 | h | Oficial 1ª electricista. (man de obra) | 3.117 | 15.78 | 49.19 |
| mo093 | h | Axudante electricista. (man de obra) | 3.117 | 14.62 | 45.57 |
| % | % | Costes directos complementarios | 2 % | 269.22 | 5.38 |
|  |  | Custos directos |  |  | 274.60 |
