# Porteiro electrónico para 10 vivendas

- Propiedade do arquivo: CYPE INGENIEROS, S.A.
- Formato: FIEBDC-3/2002
- Divisa: EUR
- Custos indirectos: 3.00 %
- Gastos xerais: 13.00 %
- Beneficio industrial: 6.00 %
- IVE: 16.00 %

## I Instalacións

### IA Audiovisuais

#### IAV Interfonía e vídeo

**IAV021** Ude Porteiro electrónico para 10 vivendas.
Instalación de porteiro electrónico para 10 vivendas composto de: placa exterior da rúa con 10 pulsadores, alimentador, abreportas e 10 teléfonos. Ata cableado e caixas. Totalmente montado, conexionado e puesto en marcha pola empresa instaladora para a comprobación do seu correcto funcionamento.
Inclúe: Instalación de tubos, caixas de derivación e conductores de sinal e eléctricos. Colocación de teléfonos. Colocación da placa exterior. Colocación do abreportas. Colocación do alimentador. Posta en marcha.
Criterio de medición de proxecto: Número de unidades previstas, segundo documentación gráfica de Proxecto.
Criterio de medición de obra: Medirase o número de unidades realmente executadas segundo especificacións do Proxecto.

| Código | Ud | Descrición | Rendemento | Prezo | Importe |
|---|---|---|---|---|---|
| mt35aia010b | m | Tubo curvable de PVC, corrugado, de cor negra, de 20 mm de diámetro nominal, para canalización empotrada en obra de fábrica (paredes e teitos). Resistencia á compresión 320 N, resistencia ó impacto 1 xulio, temperatura de traballo -5°C ata 60°C, con grao de protección IP 545 segundo UNE 20324, non propagador da chama. Segundo UNE-EN 61386-1 e UNE-EN 61386-22. (material) | 50.000 | 0.29 | 14.50 |
| mt40pea010 | m | Mangueira de telefonía, 6 fíos de 0,5 mm². (material) | 50.000 | 0.85 | 42.50 |
| mt40peo110f | Ude | Kit de porteiro electrónico, composto por placa de rúa con 10 pulsadores de chamada, caixa, alimentador, abreportas e teléfonos. (material) | 1.000 | 415.16 | 415.16 |
| mt40www040 | Ude | Material auxiliar para instalacións audiovisuais. (material) | 3.000 | 1.20 | 3.60 |
| mo001 | h | Oficial 1ª electricista. (man de obra) | 22.401 | 15.78 | 353.49 |
| mo093 | h | Axudante electricista. (man de obra) | 22.401 | 14.62 | 327.50 |
| % | % | Costes directos complementarios | 2 % | 1156.75 | 23.14 |
|  |  | Custos directos |  |  | 1179.89 |
