# Equipo de aire acondicionado

- Propiedade do arquivo: CYPE INGENIEROS, S.A.
- Formato: FIEBDC-3/2002
- Divisa: EUR
- Custos indirectos: 3.00 %
- Gastos xerais: 13.00 %
- Beneficio industrial: 6.00 %
- IVE: 16.00 %

## I Instalacións

### IC Calefacción, climatización y A.Q.S.

#### ICN Unidades autónomas de climatización

**ICN035** Ude Equipo de aire acondicionado, sistema aire-aire split 1x1, con unidade interior de teito con descarga directa, para gas R-410A, bomba de calor, con tecnoloxía Hyper Inverter, gama semi-industrial (PAC), alimentación monofásica (230V/50Hz), modelo FDEN 40 VNX "MITSUBISHI HEAVY INDUSTRIES", potencia frigorífica nominal 4 kW, EER = 3,92 (clase A), potencia calorífica nominal 4,5 kW, COP = 4,09 (clase A).
Subministración e instalación de equipo de aire acondicionado, sistema aire-aire split 1x1, con unidade interior de teito con descarga directa, para gas R-410A, bomba de calor, con tecnoloxía Hyper Inverter, gama semi-industrial (PAC), alimentación monofásica (230V/50Hz), modelo FDEN 40 VNX "MITSUBISHI HEAVY INDUSTRIES", potencia frigorífica nominal 4 kW (temperatura de bulbo seco no interior 27°C, temperatura de bulbo húmido no interior 19°C, temperatura de bulbo seco no exterior 35°C, temperatura de bulbo húmido no exterior 24°C), potencia calorífica nominal 4,5 kW (temperatura de bulbo seco no interior 20°C, temperatura de bulbo seco no exterior 7°C), EER (calificación enerxética) 3,92 (clase A), COP (coeficiente enerxético) 4,09 (clase A), formado por unha unidade interior FDEN 40 VD, de 210x1070x690 mm, nivel sonoro (velocidade baixa) 37 dBA, caudal de aire (velocidade ultra alta) 780 m³/h, con filtro e control sen fío, e unha unidade exterior SRC 40 ZJX-S, con compresor de tipo rotativo, DC PAM Inverter, de 640x800x290 mm, nivel sonoro 50 dBA e caudal de aire 2160 m³/h, con control de condensación e posibilidade de integración nun sistema domótico KNX/EIB a través dun interface (non incluído neste prezo). Ata elementos antivibratorios e soportes de apoio. Totalmente montado, conectado e posto en marcha pola empresa instaladora para a comprobación do seu correcto funcionamento.
Inclúe: Replanteo das unidades. Instalación da unidade interior. Instalación da unidade exterior. Conexionado do equipo ás liñas frigoríficas. Conexionado do equipo á rede eléctrica. Conexionado do equipo á rede de desaugue. Posta en marcha.
Criterio de medición de proxecto: Número de unidades previstas, segundo documentación gráfica de Proxecto.
Criterio de medición de obra: Medirase o número de unidades realmente executadas segundo especificacións do Proxecto.

| Código | Ud | Descrición | Rendemento | Prezo | Importe |
|---|---|---|---|---|---|
| mt42mhi050aca | Ude | Equipo de aire acondicionado, sistema aire-aire split 1x1, con unidade interior de teito con descarga directa, para gas R-410A, bomba de calor, con tecnoloxía Hyper Inverter, gama semi-industrial (PAC), alimentación monofásica (230V/50Hz), modelo FDEN 40 VNX "MITSUBISHI HEAVY INDUSTRIES", potencia frigorífica nominal 4 kW (temperatura de bulbo seco no interior 27°C, temperatura de bulbo húmido no interior 19°C, temperatura de bulbo seco no exterior 35°C, temperatura de bulbo húmido no exterior 24°C), potencia calorífica nominal 4,5 kW (temperatura de bulbo seco no interior 20°C, temperatura de bulbo seco no exterior 7°C), EER (calificación enerxética) 3,92 (clase A), COP (coeficiente enerxético) 4,09 (clase A), formado por unha unidade interior FDEN 40 VD, de 210x1070x690 mm, nivel sonoro (velocidade baixa) 37 dBA, caudal de aire (velocidade ultra alta) 780 m³/h, con filtro e control sen fío, e unha unidade exterior SRC 40 ZJX-S, con compresor de tipo rotativo, DC PAM Inverter, de 640x800x290 mm, nivel sonoro 50 dBA e caudal de aire 2160 m³/h, con control de condensación e posibilidade de integración nun sistema domótico KNX/EIB a través dun interface (non incluído neste prezo). (material) | 1.000 | 1955.00 | 1955.00 |
| mo003 | h | Oficial 1ª instalador de climatización. (man de obra) | 1.953 | 15.78 | 30.82 |
| mo095 | h | Axudante instalador de climatización. (man de obra) | 1.953 | 14.62 | 28.55 |
| % | % | Costes directos complementarios | 2 % | 2014.37 | 40.29 |
|  |  | Custos directos |  |  | 2054.66 |
