# Tobeira de aluminio para impulsión de aire

- Propiedade do arquivo: CYPE INGENIEROS, S.A.
- Formato: FIEBDC-3/2002
- Divisa: EUR
- Custos indirectos: 3.00 %
- Gastos xerais: 13.00 %
- Beneficio industrial: 6.00 %
- IVE: 16.00 %

## I Instalacións

### IC Calefacción, climatización y A.Q.S.

#### ICR Sistemas de conducción de aire

**ICR090** Ude Tobeira de aluminio para impulsión de aire, de longo alcance, tamaño nominal 125 mm, orientable con ángulo de +/- 30° (cara arriba ou cara abaixo), pintado en cor RAL 9010, con peza de conexión lateral a conducto rectangular.
Subministración e montaxe de tobeira de aluminio para impulsión de aire, de longo alcance, tamaño nominal 125 mm, orientable con ángulo de +/- 30° (cara arriba ou cara abaixo), pintado en cor RAL 9010, con peza de conexión lateral a conducto rectangular. Ata accesorios de montaxe x elementos de fixación. Totalmente montada e probada.
Inclúe: Replanteo. Apertura do oco no conduto. Fixación do soporte das tobeiras ó conduto. Colocación da tobeira.
Criterio de medición de proxecto: Número de unidades previstas, segundo documentación gráfica de Proxecto.
Criterio de medición de obra: Medirase o número de unidades realmente executadas segundo especificacións do Proxecto.

| Código | Ud | Descrición | Rendemento | Prezo | Importe |
|---|---|---|---|---|---|
| mt42trx600cdcad | Ude | Tobeira de aluminio para impulsión de aire, de longo alcance, tamaño nominal 125 mm, orientable con ángulo de +/- 30° (cara arriba ou cara abaixo), pintado en cor RAL 9010, con peza de conexión lateral a conducto rectangular. (material) | 1.000 | 218.25 | 218.25 |
| mo003 | h | Oficial 1ª instalador de climatización. (man de obra) | 0.226 | 15.78 | 3.57 |
| mo095 | h | Axudante instalador de climatización. (man de obra) | 0.226 | 14.62 | 3.30 |
| % | % | Costes directos complementarios | 2 % | 225.12 | 4.50 |
|  |  | Custos directos |  |  | 229.62 |
