# Cesta geotérmica

- Propiedade do arquivo: CYPE INGENIEROS, S.A.
- Formato: FIEBDC-3/2002
- Divisa: EUR
- Custos indirectos: 3.00 %
- Gastos xerais: 13.00 %
- Beneficio industrial: 6.00 %
- IVE: 16.00 %

## I Instalacións

### IC Calefacción, climatización y A.Q.S.

#### ICU Geotermia

**ICU012** Ude Cesta geotérmica, de 2 m de altura, formada por tubo de polietileno reticulado (PE-Xa) de 32 mm de diámetro e 2,9 mm de espesor, SDR11, de 150 m de lonxitude, dispuesto en forma de bucle, llenado de la tubería con solución anticongelante.
Suministro y colocación de cesta geotérmica, de 2 m de altura, formada por tubo de polietileno reticulado (PE-Xa) de 32 mm de diámetro e 2,9 mm de espesor, SDR11, de 150 m de lonxitude, dispuesto en forma de bucle, con tramo de tubería de conexión a colector, de 20 m de lonxitude, llenado de la tubería con solución anticongelante, sin incluir la excavación ni el relleno. Incluso conexiones de conducciones y remates. Totalmente montada, conexionada y probada por la empresa instaladora mediante las correspondientes pruebas de servicio.
Inclúe: Replanteo de la cesta. Colocación de la cesta. Conexionado de todos los circuitos. Llenado de la tubería con solución anticongelante. Carga de entullos sobre camión ou contedor.
Criterio de medición de proxecto: Número de unidades previstas, segundo documentación gráfica de Proxecto.
Criterio de medición de obra: Medirase o número de unidades realmente executadas segundo especificacións do Proxecto.

| Código | Ud | Descrición | Rendemento | Prezo | Importe |
|---|---|---|---|---|---|
| mt37sgu010a | Ude | Cesta geotérmica, de 2 m de altura, formada por tubo de polietileno reticulado (PE-Xa) de 32 mm de diámetro e 2,9 mm de espesor, SDR11, de 150 m de lonxitude, dispuesto en forma de bucle, con tramo de tubería de conexión a colector, de 20 m de lonxitude. (material) | 1.000 | 1771.58 | 1771.58 |
| mt37sge100a | l | Solución agua-etilenglicol, para relleno de circuito de instalación de geotermia. (material) | 8.087 | 4.00 | 32.35 |
| mo002 | h | Oficial 1ª calefactor. (man de obra) | 0.197 | 15.78 | 3.11 |
| mo094 | h | Axudante calefactor. (man de obra) | 0.197 | 14.62 | 2.88 |
| % | % | Costes directos complementarios | 2 % | 1809.92 | 36.20 |
|  |  | Custos directos |  |  | 1846.12 |
