# Captador geotérmico horizontal

- Propiedade do arquivo: CYPE INGENIEROS, S.A.
- Formato: FIEBDC-3/2002
- Divisa: EUR
- Custos indirectos: 3.00 %
- Gastos xerais: 13.00 %
- Beneficio industrial: 6.00 %
- IVE: 16.00 %

## I Instalacións

### IC Calefacción, climatización y A.Q.S.

#### ICU Geotermia

**ICU015** m² Captador geotérmico horizontal, formado por tubo de polietileno PE 100, de color negro con bandas azules, de 32 mm de diámetro exterior e 3 mm de espesor, SDR11, PN=16 atm, sobre cama de area de 0 a 5 mm de diámetro y posterior relleno con el mismo material, espesor total de la capa 20 cm, llenado de la tubería con solución anticongelante.
Suministro e instalación de captador geotérmico horizontal, formado por tubo de polietileno PE 100, de color negro con bandas azules, de 32 mm de diámetro exterior e 3 mm de espesor, SDR11, PN=16 atm, colocados con una separación de 25 cm entre ellos, sobre cama de area de 0 a 5 mm de diámetro y posterior relleno con el mismo material, espesor total de la capa 20 cm, llenado de la tubería con solución anticongelante, sin incluir la excavación ni el posterior relleno principal de la excavación. Incluso accesorios y piezas especiales. Totalmente montado, conexionado y probado por la empresa instaladora mediante las correspondientes pruebas de servicio (incluidas en este precio).
Inclúe: Eliminación das terras soltas do fondo da excavación. Replanteo do recorrido das tuberías, accesorios e pezas especiais. Extendido da cama de area. Colocación de tuberías, accesorios e pezas especiais. Realización de probas de servizo. Llenado de la tubería con solución anticongelante. Ejecución del relleno con arena.
Criterio de medición de proxecto: Superficie medida segundo documentación gráfica de Proxecto.
Criterio de medición de obra: Medirase a superficie realmente executada segundo especificacións do Proxecto.

| Código | Ud | Descrición | Rendemento | Prezo | Importe |
|---|---|---|---|---|---|
| mt01ara010 | m³ | Area de 0 a 5 mm de diámetro. (material) | 0.200 | 12.02 | 2.40 |
| mt37tpa020ccc | m | Tubo de polietileno PE 100, de color negro con bandas azules, de 32 mm de diámetro exterior e 3 mm de espesor, SDR11, PN=16 atm, segundo UNE-EN 12201-2, co prezo incrementado o 10% en concepto de accesorios e pezas especiais. (material) | 4.000 | 1.85 | 7.40 |
| mt37sge100a | l | Solución agua-etilenglicol, para relleno de circuito de instalación de geotermia. (material) | 0.053 | 4.00 | 0.21 |
| mo002 | h | Oficial 1ª calefactor. (man de obra) | 0.275 | 15.78 | 4.34 |
| mo094 | h | Axudante calefactor. (man de obra) | 0.275 | 14.62 | 4.02 |
| % | % | Costes directos complementarios | 2 % | 18.37 | 0.37 |
|  |  | Custos directos |  |  | 18.74 |
