# Detector de vibración electrónico, para montaxe en portas e ventás

- Propiedade do arquivo: CYPE INGENIEROS, S.A.
- Formato: FIEBDC-3/2002
- Divisa: EUR
- Custos indirectos: 3.00 %
- Gastos xerais: 13.00 %
- Beneficio industrial: 6.00 %
- IVE: 16.00 %

## I Instalacións

### ID Seguridade

#### IDE Detectores sísmicos

**IDE010** Ude Detector de vibración electrónico, para montaxe en portas e ventás.
Subministración e instalación de detector de vibración electrónico, para montaxe en portas e ventás, con control automático de sensibilidade, indicación do nivel de vibración, contador de impulsos, discriminación de falsas alarmas e memoria de alarma, contacto normalmente pechado, sensibilidade regulable, posibilidade de conexión de ata tres detectores escravos e protección antiapertura. Totalmente montado, conexionado e probado.
Inclúe: Replanteo do emprazamento. Fixación. Conexionado coa rede eléctrica.
Criterio de medición de proxecto: Número de unidades previstas, segundo documentación gráfica de Proxecto.
Criterio de medición de obra: Medirase o número de unidades realmente executadas segundo especificacións do Proxecto.

| Código | Ud | Descrición | Rendemento | Prezo | Importe |
|---|---|---|---|---|---|
| mt41ing090a | Ude | Detector de vibración electrónico, para montaxe en portas e ventás, con control automático de sensibilidade, indicación do nivel de vibración, contador de impulsos, discriminación de falsas alarmas e memoria de alarma, contacto normalmente pechado, sensibilidade regulable, posibilidade de conexión de ata tres detectores escravos e protección antiapertura. (material) | 1.000 | 44.61 | 44.61 |
| mt41www010 | Ude | Material auxiliar para instalacións de protección contra roubo. (material) | 1.000 | 1.65 | 1.65 |
| mo004 | h | Oficial 1ª instalador de redes y equipos de detección y seguridad. (man de obra) | 0.195 | 15.78 | 3.08 |
| mo096 | h | Axudante instalador de redes y equipos de detección y seguridad. (man de obra) | 0.195 | 14.62 | 2.85 |
| % | % | Costes directos complementarios | 2 % | 52.19 | 1.04 |
|  |  | Custos directos |  |  | 53.23 |
