# Fonte de alimentación, saída de 1 A a 12 V, con espazo para batería de 12 V e 7 Ah

- Propiedade do arquivo: CYPE INGENIEROS, S.A.
- Formato: FIEBDC-3/2002
- Divisa: EUR
- Custos indirectos: 3.00 %
- Gastos xerais: 13.00 %
- Beneficio industrial: 6.00 %
- IVE: 16.00 %

## I Instalacións

### ID Seguridade

#### IDF Fontes de alimentación

**IDF010** Ude Fonte de alimentación, saída de 1 A a 12 V, con espazo para batería de 12 V e 7 Ah.
Subministración e colocación de fonte de alimentación, saída de 1 A a 12 V, con espazo para batería de 12 V e 7 Ah, de 240x345x79 mm. Totalmente montada, conexionada e probada.
Inclúe: Replanteo do emprazamento. Fixación. Conexionado coa rede eléctrica.
Criterio de medición de proxecto: Número de unidades previstas, segundo documentación gráfica de Proxecto.
Criterio de medición de obra: Medirase o número de unidades realmente executadas segundo especificacións do Proxecto.

| Código | Ud | Descrición | Rendemento | Prezo | Importe |
|---|---|---|---|---|---|
| mt41ing140a | Ude | Fonte de alimentación, saída de 1 A a 12 V, con espazo para batería de 12 V e 7 Ah, de 240x345x79 mm. (material) | 1.000 | 77.27 | 77.27 |
| mo004 | h | Oficial 1ª instalador de redes y equipos de detección y seguridad. (man de obra) | 0.049 | 15.78 | 0.77 |
| mo096 | h | Axudante instalador de redes y equipos de detección y seguridad. (man de obra) | 0.049 | 14.62 | 0.72 |
| % | % | Costes directos complementarios | 2 % | 78.76 | 1.58 |
|  |  | Custos directos |  |  | 80.34 |
