# Central microprocesada bidireccional con comunicación vía radio

- Propiedade do arquivo: CYPE INGENIEROS, S.A.
- Formato: FIEBDC-3/2002
- Divisa: EUR
- Custos indirectos: 3.00 %
- Gastos xerais: 13.00 %
- Beneficio industrial: 6.00 %
- IVE: 16.00 %

## I Instalacións

### ID Seguridade

#### IDR Centrais de intrusión vía radio

**IDR010** Ude Central microprocesada bidireccional con comunicación vía radio, encriptación de datos SecuriCode, para unha capacidade máxima de 32 zonas con comunicación vía radio e 1 zona cableada, 8 mandos, 4 teclados sen fío, 32 códigos de usuario e memoria de 256 eventos.
Subministración e instalación de central microprocesada bidireccional con comunicación vía radio, encriptación de datos SecuriCode, para unha capacidade máxima de 32 zonas con comunicación vía radio e 1 zona cableada, 8 mandos, 4 teclados sen fío, 32 códigos de usuario e memoria de 256 eventos, de 284x220x53 mm, con 3 tipos de armado, teclado integrado para programación, 1 relé de saída e posibilidade de equipamento con 1 módulo GSM. Totalmente montada e probada.
Inclúe: Replanteo do emprazamento. Fixación. Conexionado coa rede eléctrica.
Criterio de medición de proxecto: Número de unidades previstas, segundo documentación gráfica de Proxecto.
Criterio de medición de obra: Medirase o número de unidades realmente executadas segundo especificacións do Proxecto.

| Código | Ud | Descrición | Rendemento | Prezo | Importe |
|---|---|---|---|---|---|
| mt41ing210a | Ude | Central microprocesada bidireccional con comunicación vía radio, encriptación de datos SecuriCode, para unha capacidade máxima de 32 zonas con comunicación vía radio e 1 zona cableada, 8 mandos, 4 teclados sen fío, 32 códigos de usuario e memoria de 256 eventos, de 284x220x53 mm, con 3 tipos de armado, teclado integrado para programación, 1 relé de saída e posibilidade de equipamento con 1 módulo GSM. (material) | 1.000 | 358.31 | 358.31 |
| mt41www010 | Ude | Material auxiliar para instalacións de protección contra roubo. (material) | 1.000 | 1.65 | 1.65 |
| mo004 | h | Oficial 1ª instalador de redes y equipos de detección y seguridad. (man de obra) | 1.464 | 15.78 | 23.10 |
| mo096 | h | Axudante instalador de redes y equipos de detección y seguridad. (man de obra) | 1.464 | 14.62 | 21.40 |
| % | % | Costes directos complementarios | 2 % | 404.46 | 8.09 |
|  |  | Custos directos |  |  | 412.55 |
