# Depósito auxiliar de alimentación de poliéster reforzado con fibra de vidro

- Propiedade do arquivo: CYPE INGENIEROS, S.A.
- Formato: FIEBDC-3/2002
- Divisa: EUR
- Custos indirectos: 3.00 %
- Gastos xerais: 13.00 %
- Beneficio industrial: 6.00 %
- IVE: 16.00 %

## I Instalacións

### IF Fontanería

#### IFD Depósitos/grupos de presión

**IFD020** Ude Depósito auxiliar de alimentación de poliéster reforzado con fibra de vidro, cilíndrico, de 200 litros, con chave de corte de comporta de 1" DN 25 mm para a entrada e chave de corte de comporta de 1" DN 25 mm para a saída.
Subministración e instalación de depósito auxiliar de alimentación, para abastecemento do grupo de presión, de poliéster reforzado con fibra de vidro, cilíndrico, de 200 litros, con tapa, aireador e rebosadoiro; chave de corte de comporta de latón fundido de 1" DN 25 mm e válvula de flotador para a entrada; billa de esfera para baleirado; chave de corte de comporta de latón fundido de 1" DN 25 mm para a saída; vertedoiro con tubaxe de desaugadoiro e dous interruptores para nivel máximo e nivel mínimo. Incluso p/p de material auxiliar. Totalmente montado, conexionado e probado.
Inclúe: Replanteo. Limpeza da base de apoio do depósito. Colocación, fixación e montaxe do depósito. Colocación e montaje de válvulas. Colocación e fixación de tuberías e accesorios. Colocación dos interruptores de nivel.
Criterio de medición de proxecto: Número de unidades previstas, segundo documentación gráfica de Proxecto.
Criterio de medición de obra: Medirase o número de unidades realmente executadas segundo especificacións do Proxecto.

| Código | Ud | Descrición | Rendemento | Prezo | Importe |
|---|---|---|---|---|---|
| mt37sve010b | Ude | Válvula de esfera de latón niquelado para roscar de 1/2". (material) | 1.000 | 4.13 | 4.13 |
| mt37svc010f | Ude | Válvula de comporta de latón fundido, para roscar, de 1". (material) | 1.000 | 9.62 | 9.62 |
| mt41aco200c | Ude | Válvula de flotador de 1" de diámetro, para una presión máxima de 6 bar, con corpo de latón, aboia esférica roscada de latón e obturador de goma. (material) | 1.000 | 67.95 | 67.95 |
| mt37dps010a | Ude | Depósito de poliéster reforzado con fibra de vidro, cilíndrico, de 200 litros, con tapa, aireador e rebosadoiro, para uso alimentario. (material) | 1.000 | 127.52 | 127.52 |
| mt41aco210 | Ude | Interruptor de nivel con boia, con contacto de 14 A, esfera e contrapeso. (material) | 2.000 | 14.79 | 29.58 |
| mt37svc010f | Ude | Válvula de comporta de latón fundido, para roscar, de 1". | 1.000 | 9.62 | 9.62 |
| mt37www010 | Ude | Material auxiliar para instalacións de fontanería. (material) | 1.000 | 1.40 | 1.40 |
| mo006 | h | Oficial 1ª fontaneiro. (man de obra) | 0.390 | 15.78 | 6.15 |
| mo098 | h | Axudante fontaneiro. (man de obra) | 0.390 | 14.62 | 5.70 |
| mo001 | h | Oficial 1ª electricista. (man de obra) | 0.243 | 15.78 | 3.83 |
| % | % | Costes directos complementarios | 2 % | 265.50 | 5.31 |
|  |  | Custos directos |  |  | 270.81 |
