# Arqueta prefabricada de polipropileno, de dimensións interiores 40x40x40, con tapa, para aloxamento da válvula

- Propiedade do arquivo: CYPE INGENIEROS, S.A.
- Formato: FIEBDC-3/2002
- Divisa: EUR
- Custos indirectos: 3.00 %
- Gastos xerais: 13.00 %
- Beneficio industrial: 6.00 %
- IVE: 16.00 %

## I Instalacións

### IF Fontanería

#### IFW Elementos

**IFW070** Ude Arqueta prefabricada de polipropileno, de dimensións interiores 40x40x40, con tapa, para aloxamento da válvula.
Subministración e montaxe de arqueta soterrada, de dimensións interiores 40x40x40, prefabricada de polipropileno, sobre soleira de formigón en masa HM-20/B/20/I de 15 cm de grosor, con tapa prefabricada de PVC, para aloxamento da válvula. Ata formación de buracos para o paso dos tubos. Totalmente montada, sen incluir a escavación nin o recheo do trasdós.
Inclúe: Replanteo da arqueta. Eliminación das terras soltas do fondo da excavación. Verquido e compactación do formigón en formación de soleira. Colocación da arqueta prefabricada. Formación de buratos para o paso dos tubos. Conexionado. Colocación da tapa. Eliminación de restos, limpeza final e retirada de escombros. Carga de entullos sobre camión ou contedor.
Criterio de medición de proxecto: Número de unidades previstas, segundo documentación gráfica de Proxecto.
Criterio de medición de obra: Medirase o número de unidades realmente executadas segundo especificacións do Proxecto.

| Código | Ud | Descrición | Rendemento | Prezo | Importe |
|---|---|---|---|---|---|
| mt10hmf010Mm | m³ | Formigón HM-20/B/20/I, fabricado en central. (material) | 0.074 | 70.64 | 5.23 |
| mt11arp100b | Ude | Arqueta prefabricada de polipropileno, 40x40x40 cm. (material) | 1.000 | 28.50 | 28.50 |
| mt11arp050f | Ude | Tapa de PVC, para arquetas de fontanería de 40x40 cm. (material) | 1.000 | 24.62 | 24.62 |
| au00auh040 |  | Vibrador de formigón, eléctrico. | 1.000 | 0.00 | 0.00 |
| mo018 | h | Oficial 1ª construcción. (man de obra) | 0.498 | 15.28 | 7.61 |
| mo104 | h | Peón ordinario construcción. (man de obra) | 0.368 | 13.97 | 5.14 |
| % | % | Costes directos complementarios | 2 % | 71.10 | 1.42 |
|  |  | Custos directos |  |  | 72.52 |
