# Arqueta de rexistro de enlace en canalización de enlace inferior soterrada de 400x400x400 mm

- Propiedade do arquivo: CYPE INGENIEROS, S.A.
- Formato: FIEBDC-3/2002
- Divisa: EUR
- Custos indirectos: 3.00 %
- Gastos xerais: 13.00 %
- Beneficio industrial: 6.00 %
- IVE: 16.00 %

## I Instalacións

### IL Infraestructura de telecomunicacións

#### ILE Canalizacións de enlace

**ILE011** Ude Arqueta de rexistro de enlace en canalización de enlace inferior soterrada de 400x400x400 mm.
Suministro e instalación de arqueta de rexistro de enlace, ubicada no punto de entrada inferior do inmoble, en la canalización de enlace inferior soterrada de 400x400x400 mm de dimensións interiores, dotada de ganchos para tracción e equipada de cerco e tapa metálicos, colocada sobre soleira de formigón en masa HM-20/P/20/I de 10 cm de espesor. Ata p/p de vertido y compactación del hormigón para la formación de solera, embocadura de conductos, conexións e remates. Totalmente montada, sen incluir a excavación nin o recheno perimetral posterior.
Inclúe: Replanteo da arqueta. Eliminación das terras soltas do fondo da excavación. Verquido e compactación do formigón en formación de soleira. Montaxe das pezas prefabricadas. Conexionado de tubos da canalización. Colocación de accesorios.
Criterio de medición de proxecto: Número de unidades previstas, segundo documentación gráfica de Proxecto.
Criterio de medición de obra: Medirase o número de unidades realmente executadas segundo especificacións do Proxecto.

| Código | Ud | Descrición | Rendemento | Prezo | Importe |
|---|---|---|---|---|---|
| mt10hmf010Mp | m³ | Formigón HM-20/P/20/I, fabricado en central. (material) | 0.085 | 66.78 | 5.68 |
| mt40iar020b | Ude | Arqueta de rexistro de enlace, en canalización de enlace inferior soterrada en ICT de 400x400x400 mm de dimensiones interiores, dotada de ganchos para tracción e equipada de cerco e tapa metálicos. (material) | 1.000 | 63.75 | 63.75 |
| mt40www050 | Ude | Material auxiliar para infraestructura de telecomunicacións. (material) | 1.000 | 1.43 | 1.43 |
| au00auh040 |  | Vibrador de formigón, eléctrico. | 1.000 | 0.00 | 0.00 |
| mo018 | h | Oficial 1ª construcción. (man de obra) | 0.831 | 15.28 | 12.70 |
| mo072 | h | Axudante construcción. (man de obra) | 0.147 | 14.65 | 2.15 |
| % | % | Costes directos complementarios | 2 % | 85.71 | 1.71 |
|  |  | Custos directos |  |  | 87.42 |
