# Rexistro de paso tipo B, de poliéster reforzado, de 100x100x40 mm

- Propiedade do arquivo: CYPE INGENIEROS, S.A.
- Formato: FIEBDC-3/2002
- Divisa: EUR
- Custos indirectos: 3.00 %
- Gastos xerais: 13.00 %
- Beneficio industrial: 6.00 %
- IVE: 16.00 %

## I Instalacións

### IL Infraestructura de telecomunicacións

#### ILI Canalizacións interiores

**ILI011** Ude Rexistro de paso tipo B, de poliéster reforzado, de 100x100x40 mm.
Suministro e instalación de caixa de rexistro de paso tipo B, de poliéster reforzado, de 100x100x40 mm, para paso e distribución de instalacións de ICT en canalizacións interiores de usuario, con 3 entradas laterais preiniciadas e iguais nas súas catro paredes, ás que se poderán acoplar conos axustables multidiámetro para entradas de conductos de ata 25 mm, para empotrar. Ata accesorios, pezas especiais e fixacións. Totalmente montada.
Inclúe: Replanteo. Colocación e fixación da caixa.
Criterio de medición de proxecto: Número de unidades previstas, segundo documentación gráfica de Proxecto.
Criterio de medición de obra: Medirase o número de unidades realmente executadas segundo especificacións do Proxecto.

| Código | Ud | Descrición | Rendemento | Prezo | Importe |
|---|---|---|---|---|---|
| mt40irt010h | Ude | Caixa de rexistro de paso para canalizacións interiores de usuario de cables de pares trenzados de ICT, de poliéster reforzado, do tipo B, de 100x100x40 mm, número de entradas en cada lateral 3, diámetro máximo do tubo 25 mm, para empotrar. (material) | 1.000 | 2.16 | 2.16 |
| mo052 | h | Axudante instalador de telecomunicacións. (man de obra) | 0.098 | 14.62 | 1.43 |
| % | % | Costes directos complementarios | 2 % | 3.59 | 0.07 |
|  |  | Custos directos |  |  | 3.66 |
