# Sirena electrónica, de ABS cor vermello, para montaxe exterior, con sinal óptica e acústica e rótulo "LUME"

- Propiedade do arquivo: CYPE INGENIEROS, S.A.
- Formato: FIEBDC-3/2002
- Divisa: EUR
- Custos indirectos: 3.00 %
- Gastos xerais: 13.00 %
- Beneficio industrial: 6.00 %
- IVE: 16.00 %

## I Instalacións

### IO Contra incendios

#### IOD Detección e alarma

**IOD006** Ude Sirena electrónica, de ABS cor vermello, para montaxe exterior, con sinal óptica e acústica e rótulo "LUME".
Subministración e instalación de sirena electrónica, de ABS cor vermello, para montaxe exterior, con sinal óptica e acústica e rótulo "LUME", alimentación a 24 Vcc, potencia sonora de 90 dB a 1 m e consumo de 230 mA. Totalmente montada, conexionada e probada.
Inclúe: Replanteo. Fixación no paramento mediante elementos de ancoraxe. Montaxe e conexionado da serea.
Criterio de medición de proxecto: Número de unidades previstas, segundo documentación gráfica de Proxecto.
Criterio de medición de obra: Medirase o número de unidades realmente executadas segundo especificacións do Proxecto.

| Código | Ud | Descrición | Rendemento | Prezo | Importe |
|---|---|---|---|---|---|
| mt41pig160a | Ude | Sirena electrónica, de ABS cor vermello, para montaxe exterior, con sinal óptica e acústica e rótulo "LUME", alimentación a 24 Vcc, potencia sonora de 90 dB a 1 m e consumo de 230 mA. (material) | 1.000 | 60.67 | 60.67 |
| mo004 | h | Oficial 1ª instalador de redes y equipos de detección y seguridad. (man de obra) | 0.488 | 15.78 | 7.70 |
| mo096 | h | Axudante instalador de redes y equipos de detección y seguridad. (man de obra) | 0.488 | 14.62 | 7.13 |
| % | % | Costes directos complementarios | 2 % | 75.50 | 1.51 |
|  |  | Custos directos |  |  | 77.01 |
