# Fonte de alimentación estabilizada, con saída de 24 Vcc e 2,5 A

- Propiedade do arquivo: CYPE INGENIEROS, S.A.
- Formato: FIEBDC-3/2002
- Divisa: EUR
- Custos indirectos: 3.00 %
- Gastos xerais: 13.00 %
- Beneficio industrial: 6.00 %
- IVE: 16.00 %

## I Instalacións

### IO Contra incendios

#### IOD Detección e alarma

**IOD007** Ude Fonte de alimentación estabilizada, con saída de 24 Vcc e 2,5 A.
Subministración e instalación de fonte de alimentación estabilizada, con saída de 24 Vcc e 2,5 A, composta por caixa metálica e módulo de alimentación, rectificador de corrente e cargador de batería, con grao de protección IP 30. Ata baterías. Totalmente montada, conexionada e probada.
Inclúe: Replanteo. Fixación no paramento mediante elementos de ancoraxe. Montaxe e conexionado da fonte de alimentación suplementaria. Colocación e conexionado das baterías.
Criterio de medición de proxecto: Número de unidades previstas, segundo documentación gráfica de Proxecto.
Criterio de medición de obra: Medirase o número de unidades realmente executadas segundo especificacións do Proxecto.

| Código | Ud | Descrición | Rendemento | Prezo | Importe |
|---|---|---|---|---|---|
| mt41pig200a | Ude | Fonte de alimentación estabilizada, con saída de 24 Vcc e 2,5 A, composta por caixa metálica e módulo de alimentación, rectificador de corrente e cargador de batería, con grao de protección IP 30, segundo UNE 23007-4. (material) | 1.000 | 154.18 | 154.18 |
| mt41rte030b | Ude | Batería de 12 V e 2,1 Ah. (material) | 2.000 | 20.86 | 41.72 |
| mo004 | h | Oficial 1ª instalador de redes y equipos de detección y seguridad. (man de obra) | 0.488 | 15.78 | 7.70 |
| mo096 | h | Axudante instalador de redes y equipos de detección y seguridad. (man de obra) | 0.488 | 14.62 | 7.13 |
| % | % | Costes directos complementarios | 2 % | 210.73 | 4.21 |
|  |  | Custos directos |  |  | 214.94 |
