# Detector óptico de fumes analóxico direccionable con illador de cortocircuíto, de ABS cor branca

- Propiedade do arquivo: CYPE INGENIEROS, S.A.
- Formato: FIEBDC-3/2002
- Divisa: EUR
- Custos indirectos: 3.00 %
- Gastos xerais: 13.00 %
- Beneficio industrial: 6.00 %
- IVE: 16.00 %

## I Instalacións

### IO Contra incendios

#### IOD Detección e alarma

**IOD102** Ude Detector óptico de fumes analóxico direccionable con illador de cortocircuíto, de ABS cor branca.
Subministración e instalación de detector óptico de fumes analóxico direccionable con illador de cortocircuíto, de ABS cor branca, formado por un elemento sensible a fumes claros, para alimentación de 12 a 24 Vcc, con led de activación e indicador de alarma e saída para piloto de sinalización remota. Ata zócolo suplementario e base universal. Totalmente montado, conexionado e probado.
Inclúe: Replanteo. Fixación do zócolo suplementario. Fixación e conexionado da base. Montaxe do detector. Conexionado.
Criterio de medición de proxecto: Número de unidades previstas, segundo documentación gráfica de Proxecto.
Criterio de medición de obra: Medirase o número de unidades realmente executadas segundo especificacións do Proxecto.

| Código | Ud | Descrición | Rendemento | Prezo | Importe |
|---|---|---|---|---|---|
| mt41pig510a | Ude | Detector óptico de fumes analóxico direccionable con illador de cortocircuíto, de ABS cor branca, formado por un elemento sensible a fumes claros, para alimentación de 12 a 24 Vcc, con led de activación e indicador de alarma e saída para piloto de sinalización remota, segundo UNE-EN 54-7. (material) | 1.000 | 41.32 | 41.32 |
| mt41pig550a | Ude | Base universal, de ABS cor branca, para detector analóxico. (material) | 1.000 | 9.07 | 9.07 |
| mt41pig551a | Ude | Zócalo suplementario de base universal, de ABS cor branca, para instalación con canalización fixa en superficie. (material) | 1.000 | 4.61 | 4.61 |
| mo004 | h | Oficial 1ª instalador de redes y equipos de detección y seguridad. (man de obra) | 0.488 | 15.78 | 7.70 |
| mo096 | h | Axudante instalador de redes y equipos de detección y seguridad. (man de obra) | 0.488 | 14.62 | 7.13 |
| % | % | Costes directos complementarios | 2 % | 69.83 | 1.40 |
|  |  | Custos directos |  |  | 71.23 |
