# Escaleira metálica de emerxencia para 7 plantas

- Propiedade do arquivo: CYPE INGENIEROS, S.A.
- Formato: FIEBDC-3/2002
- Divisa: EUR
- Custos indirectos: 3.00 %
- Gastos xerais: 13.00 %
- Beneficio industrial: 6.00 %
- IVE: 16.00 %

## I Instalacións

### IO Contra incendios

#### IOE Escaleiras de emerxencia

**IOE010** Ude Escaleira metálica de emerxencia para 7 plantas, de altura máxima de planta 3 m, recta e con dous tramos rectos e dous soportes intermedios de aceiro laminado S 275 JR, en perfís laminados en quente, cun ancho útil de 1 m para unha sobrecarga de uso de 400 kg/m², realizada en taller e montada en obra. Cimentación de hormigón armado, realizada con formigón HA-25/B/20/IIa fabricado en central, e verquido dende camión y aceiro UNE-EN 10080 B 500 S, contía 50 kg/m³.
Suministro e montaxe de escaleira metálica de emerxencia para 7 plantas, de altura máxima de planta 3 m, recta e con dous tramos rectos e dous soportes intermedios, cun ancho útil de 1 m para unha sobrecarga de uso de 400 kg/m², clase A1 segundo UNE-EN 13501-1, realizada en taller e montada en obra. Composta de: CIMENTACIÓN de hormigón armado, realizada con formigón HA-25/B/20/IIa fabricado en central, e verquido dende camión y acero UNE-EN 10080 B 500 S, con una cuantía aproximada de 50 kg/m³, formigonada contra o terreo en excavación previa. ESTRUCTURA metálica de aceiro laminado S 275 JR, en perfís laminados en quente, composta de soportes con perfís HEB, viga zanca con perfís IPE e viga ménsula para soporte da viga de meseta con perfís HEB. PELDAÑEADO E MESETA de chapa lagrimada de 3 mm de espesor galvanizada e BARANDILLA de 1,10 m de altura de tubo de aceiro laminado en frío de 40x20x1,5 mm e 20x20x1,5 mm en todo o seu perímetro e no ollo da escaleira. Ata imprimación anticorrosiva en taller cun espesor mínimo de 30 micras, placas de ancoraxe á cimentación e á estructura do edificio, soldaduras, cortes, pezas especiais, despuntes e dúas mans de imprimación anticorrosiva en obra.
Inclúe: Colocación da armadura con separadores homologados. Vertido e compactación do formigón. Coroación e enrase da cimentación coas placas de ancoraxe. Curado do formigón. Replanteo e marcado dos eixos dos pilares metálicos. Izado e presentación das vigas. Aplomado. Resolución das unións á base de cimentación. Reglaxe da peza e axuste definitivo das unións. Comprobación final do aplomado. Unións ó edificio. Execución de encontros especiais e remates.
Criterio de medición de proxecto: Número de unidades previstas, segundo documentación gráfica de Proxecto.
Criterio de medición de obra: Medirase o número de unidades realmente executadas segundo especificacións do Proxecto.

| Código | Ud | Descrición | Rendemento | Prezo | Importe |
|---|---|---|---|---|---|
| mt10haf010nea | m³ | Formigón HA-25/B/20/IIa, fabricado en central. (material) | 6.100 | 74.27 | 453.05 |
| mt07aco020a | Ude | Separador homologado para cimentacions. (material) | 48.800 | 0.13 | 6.34 |
| mt07aco010c | kg | Aceiro en barras corrugadas, UNE-EN 10080 B 500 S, elaborado en taller e colocado en obra, diámetros varios. (material) | 50.000 | 1.00 | 50.00 |
| mt41esc010a | Ude | Módulo de escaleira metálica de emerxencia, recta e con dous tramos rectos por planta de 3 m de altura máxima e dous soportes intermedios, realizada a estrutura con perfís laminados de aceiro S 275 JR, con un ancho útil de 1 m, para unha sobrecarga de uso de 400 kg/m², clase A1 segundo UNE-EN 13501-1, realizada en taller e montada en obra. (material) | 7.000 | 2533.27 | 17732.89 |
| mt27pfi010 | l | Imprimación de secado rápido, formulada con resinas alquídicas modificadas e fosfato de zinc. (material) | 73.500 | 4.80 | 352.80 |
| au00auh020 |  | Canaleta para vertido del hormigón. | 1.000 | 0.00 | 0.00 |
| au00auh040 |  | Vibrador de formigón, eléctrico. | 1.000 | 0.00 | 0.00 |
| mo040 | h | Oficial 1ª estructurista. (man de obra) | 1.787 | 15.28 | 27.31 |
| mo083 | h | Axudante estructurista. (man de obra) | 1.787 | 14.65 | 26.18 |
| mo042 | h | Oficial 1ª montador de estructura metálica. (man de obra) | 23.920 | 15.28 | 365.50 |
| mo085 | h | Axudante montador de estructura metálica. (man de obra) | 23.920 | 14.65 | 350.43 |
| % | % | Costes directos complementarios | 2 % | 19364.50 | 387.29 |
|  |  | Custos directos |  |  | 19751.79 |
