# Protección pasiva contra incendios de viga de aceiro HEA 100, protexida en 3 caras e cunha estabilidade ó lume de 30 minutos, mediante recubrimento con placas incombustibles e perfilería metálica

- Propiedade do arquivo: CYPE INGENIEROS, S.A.
- Formato: FIEBDC-3/2002
- Divisa: EUR
- Custos indirectos: 3.00 %
- Gastos xerais: 13.00 %
- Beneficio industrial: 6.00 %
- IVE: 16.00 %

## I Instalacións

### IO Contra incendios

#### IOJ Protección pasiva contra incendios

**IOJ020** m Protección pasiva contra incendios de viga de aceiro HEA 100, protexida en 3 caras e cunha estabilidade ó lume de 30 minutos, mediante recubrimento con placas incombustibles e perfilería metálica.
Subministración e instalación de sistema de protección pasiva contra incendios de viga de aceiro HEA 100, protexida en 3 caras e cunha estabilidade ó lume de 30 minutos, mediante recubrimento con placas incombustibles e perfilería metálica. Ata fixacións, tornillería, banda de dilatación e pasta de xuntas. Totalmente montado.
Inclúe: Replanteo. Colocación dos perfís angulares mediante fixacións. Instalación de clips. Colocación a presión das maestras contra os clips. Atornillado das placas ás maestras. Tratamento de xuntas. Emplastecido superficial.
Criterio de medición de proxecto: Lonxitude medida segundo documentación gráfica de Proxecto.
Criterio de medición de obra: Medirase a lonxitude realmente executada segundo especificacións do Proxecto.

| Código | Ud | Descrición | Rendemento | Prezo | Importe |
|---|---|---|---|---|---|
| mt12psg041 | m | Banda acústica de dilatación de 50 mm de anchura. (material) | 2.300 | 0.26 | 0.60 |
| mt12psg010l | m² | Placa de xeso laminado / UNE-EN 520 - 1200 / lonxitude / 15 / bordo afiado, revestido na cara e no dorso por tecido de fibra de vidro no combustible. (material) | 0.475 | 17.38 | 8.26 |
| mt12psg010o | m² | Placa de xeso laminado / UNE-EN 520 - 1200 / lonxitude / 25 / bordo afiado, revestido na cara e no dorso por tecido de fibra de vidro no combustible. (material) | 0.050 | 24.78 | 1.24 |
| mt12psg050c | m | Mestra 60/27 de chapa de aceiro galvanizado, de ancho 60 mm, segundo UNE-EN 14195. (material) | 2.000 | 1.44 | 2.88 |
| mt12psg082 | Ude | Fixación para formigón. (material) | 0.450 | 0.21 | 0.09 |
| mt12psg200e | m | Perfil angular 30x30x0,7 mm, de aceiro galvanizado, segundo UNE-EN 13964. (material) | 2.000 | 0.80 | 1.60 |
| mt12pmk011a | Ude | Clip de protección de 72x48x41 mm. (material) | 1.670 | 1.52 | 2.54 |
| mt12psg081c | Ude | Parafuso autoperforante 3,5x35 mm. (material) | 35.000 | 0.01 | 0.35 |
| mt12psg030a | kg | Pasta para xuntas, segundo UNE-EN 13963. (material) | 2.650 | 1.26 | 3.34 |
| mo048 | h | Oficial 1ª montador de prefabricados interiores. (man de obra) | 0.132 | 15.28 | 2.02 |
| mo091 | h | Axudante montador de prefabricados interiores. (man de obra) | 0.132 | 14.65 | 1.93 |
| % | % | Costes directos complementarios | 2 % | 24.85 | 0.50 |
|  |  | Custos directos |  |  | 25.35 |
