# Protección pasiva contra incendios de viga de aceiro HEA 100

- Propiedade do arquivo: CYPE INGENIEROS, S.A.
- Formato: FIEBDC-3/2002
- Divisa: EUR
- Custos indirectos: 3.00 %
- Gastos xerais: 13.00 %
- Beneficio industrial: 6.00 %
- IVE: 16.00 %

## I Instalacións

### IO Contra incendios

#### IOJ Protección pasiva contra incendios

**IOJ022** m Protección pasiva contra incendios de viga de aceiro HEA 100, protexida en 3 caras e cunha estabilidade ó lume de 30 minutos, mediante recubrimento con panel ríxido de lá de roca, Conlit P "ROCKWOOL", non revestido, de 25 mm de espesor, fixado con adhesivo Cola Conlit "ROCKWOOL".
Subministración e instalación de sistema de protección pasiva contra incendios de viga de aceiro HEA 100, protexida en 3 caras e cunha estabilidade ó lume de 30 minutos, mediante recubrimento con panel ríxido de lá de roca, Conlit P "ROCKWOOL", non revestido, de 25 mm de espesor, fixado con adhesivo Cola Conlit "ROCKWOOL". Ata p/p de cortes, fixacións e limpeza. Totalmente montado.
Inclúe: Replanteo. Corte e axuste dos paneis. Colocación con adhesivo.
Criterio de medición de proxecto: Lonxitude medida segundo documentación gráfica de Proxecto.
Criterio de medición de obra: Medirase a lonxitude realmente executada segundo especificacións do Proxecto.

| Código | Ud | Descrición | Rendemento | Prezo | Importe |
|---|---|---|---|---|---|
| mt16lrw080ca | m² | Panel ríxido de lá de rocha Conlit 150 P "ROCKWOOL", segundo UNE-EN 13162, non revestido, de 25 mm de espesor, resistencia térmica 0,609756 m²K/W, conductividade térmica 0,041 W/(mK), densidade 180 kg/m³, calor específico 0,84 J/kgK e factor de resistencia á difusión do vapor de auga 1,3,Euroclase A1 de reacción ó lume, para protección contra incendios de elementos construtivos. (material) | 0.307 | 11.63 | 3.57 |
| mt16lrw081b | kg | Adhesivo a base de silicatos, Cola Conlit 303 "ROCKWOOL", de fraguado lento, para encolado de pezas de lá de rocha tipo Conlit, entre elas e a soportes de aceiro, en instalacións sometidas a altas temperaturas ou elementos de protección pasiva contra incendios (material) | 0.058 | 5.65 | 0.33 |
| mo048 | h | Oficial 1ª montador de prefabricados interiores. (man de obra) | 0.077 | 15.28 | 1.18 |
| mo091 | h | Axudante montador de prefabricados interiores. (man de obra) | 0.077 | 14.65 | 1.13 |
| % | % | Costes directos complementarios | 2 % | 6.21 | 0.12 |
|  |  | Custos directos |  |  | 6.33 |
