# Baixante da rede de evacuación de augas pluviais, formada por tubo de fundición gris, de 100 mm de diámetro, unión con xunta elástica

- Propiedade do arquivo: CYPE INGENIEROS, S.A.
- Formato: FIEBDC-3/2002
- Divisa: EUR
- Custos indirectos: 3.00 %
- Gastos xerais: 13.00 %
- Beneficio industrial: 6.00 %
- IVE: 16.00 %

## I Instalacións

### IS Salubridade

#### ISB Baixantes

**ISB021** m Baixante da rede de evacuación de augas pluviais, formada por tubo de fundición gris, de 100 mm de diámetro, unión con xunta elástica.
Subministración e montaxe de baixante da rede de evacuación de augas pluviais, formada por tubo de fundición gris, de 100 mm de diámetro e 3,5 mm de espesor. Ata p/p de material auxiliar para montaxe e suxeción á obra, accesorios e pezas especiais colocados mediante unión a presión con xunta elástica. Totalmente montada, conexionada e probada pola empresa instaladora mediante as correspondentes probas de servizo (incluídas neste prezo).
Inclúe: Replanteo e trazado da baixante. Presentación en seco de tubos, accesorios e pezas especiais. Colocación e fixación de tubos, accesorios e pezas especiais. Limpeza da zona a unir, colocación da xunta elástica e conexión das pezas. Realización de probas de servizo.
Criterio de medición de proxecto: Lonxitude medida segundo documentación gráfica de Proxecto.
Criterio de medición de obra: Medirase a lonxitude realmente executada segundo especificacións do Proxecto.

| Código | Ud | Descrición | Rendemento | Prezo | Importe |
|---|---|---|---|---|---|
| mt36bfg400b | Ude | Material auxiliar para montaxe e suxección á obra de as tuberías de fundición gris, de 100 mm de diámetro. (material) | 1.000 | 0.91 | 0.91 |
| mt36bfg010t | m | Tubo de fundición gris, de 100 mm de diámetro e 3,5 mm de espesor, con extremo abocardado e xunta elástica, segundo UNE-EN 877, co prezo incrementado o 30% en concepto de accesorios e pezas especiais. (material) | 1.000 | 23.78 | 23.78 |
| op00ato010 |  | Atornillador. | 1.000 | 0.00 | 0.00 |
| op00mar010 |  | Martillo. | 1.000 | 0.00 | 0.00 |
| op00tal010 |  | Taladro. | 1.000 | 0.00 | 0.00 |
| mo006 | h | Oficial 1ª fontaneiro. (man de obra) | 0.547 | 15.78 | 8.63 |
| mo098 | h | Axudante fontaneiro. (man de obra) | 0.274 | 14.62 | 4.01 |
| % | % | Costes directos complementarios | 2 % | 37.33 | 0.75 |
|  |  | Custos directos |  |  | 38.08 |
