# Rede de pequena evacuación, colocada superficialmente, de PVC, serie B, de 32 mm de diámetro, unión pegada con adhesivo

- Propiedade do arquivo: CYPE INGENIEROS, S.A.
- Formato: FIEBDC-3/2002
- Divisa: EUR
- Custos indirectos: 3.00 %
- Gastos xerais: 13.00 %
- Beneficio industrial: 6.00 %
- IVE: 16.00 %

## I Instalacións

### IS Salubridade

#### ISD Derivacións individuais

**ISD005** m Rede de pequena evacuación, colocada superficialmente, de PVC, serie B, de 32 mm de diámetro, unión pegada con adhesivo.
Subministración e instalación de rede de pequena evacuación, colocada superficialmente e fixada ó paramento, formada por tubo de PVC, serie B, de 32 mm de diámetro e 3 mm de espesor, que conecta o aparato coa baixante, o colector ou o bote sifónico. Ata p/p de material auxiliar para montaxe e suxeción á obra, accesorios e pezas especiais colocados mediante unión pegada con adhesivo. Totalmente montada, conexionada e probada pola empresa instaladora mediante as correspondentes probas de servizo (incluídas neste prezo).
Inclúe: Replanteo. Presentación de tubos, accesorios e pezas especiais. Fixación do material auxiliar para montaxe e suxeción á obra. Colocación e fixación de tubos, accesorios e pezas especiais. Realización de probas de servizo.
Criterio de medición de proxecto: Lonxitude medida segundo documentación gráfica de Proxecto.
Criterio de medición de obra: Medirase a lonxitude realmente executada segundo especificacións do Proxecto.

| Código | Ud | Descrición | Rendemento | Prezo | Importe |
|---|---|---|---|---|---|
| mt36tit400a | Ude | Material auxiliar para montaxe e suxección á obra de as tuberías de PVC, serie B, de 32 mm de diámetro. (material) | 1.000 | 0.38 | 0.38 |
| mt36tit010ac | m | Tubo de PVC, serie B, de 32 mm de diámetro e 3 mm de espesor, segundo UNE-EN 1329-1, co prezo incrementado o 10% en concepto de accesorios e pezas especiais. (material) | 1.050 | 2.80 | 2.94 |
| mt11var009 | l | Líquido limpador para pegado mediante adhesivo de tubos e accesorios de PVC. (material) | 0.020 | 9.58 | 0.19 |
| mt11var010 | l | Adhesivo para tubos e accesorios de PVC. (material) | 0.010 | 20.24 | 0.20 |
| op00ato010 |  | Atornillador. | 1.000 | 0.00 | 0.00 |
| op00mar010 |  | Martillo. | 1.000 | 0.00 | 0.00 |
| op00tal010 |  | Taladro. | 1.000 | 0.00 | 0.00 |
| mo006 | h | Oficial 1ª fontaneiro. (man de obra) | 0.078 | 15.78 | 1.23 |
| mo098 | h | Axudante fontaneiro. (man de obra) | 0.039 | 14.62 | 0.57 |
| % | % | Costes directos complementarios | 2 % | 5.51 | 0.11 |
|  |  | Custos directos |  |  | 5.62 |
