# Sumidoiro sifónico de PVC con rexilla de aceiro inoxidable de 100x100 mm e saídas vertical e horizontal

- Propiedade do arquivo: CYPE INGENIEROS, S.A.
- Formato: FIEBDC-3/2002
- Divisa: EUR
- Custos indirectos: 3.00 %
- Gastos xerais: 13.00 %
- Beneficio industrial: 6.00 %
- IVE: 16.00 %

## I Instalacións

### IS Salubridade

#### ISD Derivacións individuais

**ISD009** Ude Sumidoiro sifónico de PVC con rexilla de aceiro inoxidable de 100x100 mm e saídas vertical e horizontal.
Subministración e instalación de sumidoiro sifónico de PVC con rexilla de aceiro inoxidable de 100x100 mm e saídas vertical e horizontal. Ata lámina impermeabilizante de PVC de 1,5x1,5 m, para a posterior impermeabilización do piso e as paredes da ducha, ata 60 cm de altura. Totalmente montado, conexionado e probado pola empresa instaladora mediante as correspondentes probas de servizo (incluídas neste prezo).
Inclúe: Replanteo. Colocación do desaugue. Conexionado. Realización de probas de servizo.
Criterio de medición de proxecto: Número de unidades previstas, segundo documentación gráfica de Proxecto.
Criterio de medición de obra: Medirase o número de unidades realmente executadas segundo especificacións do Proxecto.

| Código | Ud | Descrición | Rendemento | Prezo | Importe |
|---|---|---|---|---|---|
| mt15req010a | Ude | Sumidoiro sifónico de PVC con rexilla de aceiro inoxidable de 100x100 mm e saídas vertical e horizontal de 40 mm de diámetro, para ducha de obra. (material) | 1.000 | 10.70 | 10.70 |
| mt15req015a | Ude | Lámina impermeabilizante de PVC de 1,5x1,5 m. (material) | 1.000 | 47.03 | 47.03 |
| mo006 | h | Oficial 1ª fontaneiro. (man de obra) | 0.147 | 15.78 | 2.32 |
| mo098 | h | Axudante fontaneiro. (man de obra) | 0.073 | 14.62 | 1.07 |
| % | % | Costes directos complementarios | 2 % | 61.12 | 1.22 |
|  |  | Custos directos |  |  | 62.34 |
