# Sistema de detección automática de monóxido de carbono (CO) formado por central de 1 zona de detección

- Propiedade do arquivo: CYPE INGENIEROS, S.A.
- Formato: FIEBDC-3/2002
- Divisa: EUR
- Custos indirectos: 3.00 %
- Gastos xerais: 13.00 %
- Beneficio industrial: 6.00 %
- IVE: 16.00 %

## I Instalacións

### IS Salubridade

#### ISG Ventilación mecánica para garaxes

**ISG050** Ude Sistema de detección automática de monóxido de carbono (CO) formado por central de 1 zona de detección, detector de monóxido de carbono, e canalización con tubo de protección colocado superficialmente.
Subministración e instalación de sistema de detección automática de monóxido de carbono (CO) formado por central cunha capacidade máxima de 1 zona de detección, detector de monóxido de carbono, e canalización con tubo de protección colocado superficialmente de PVC ríxido, blindado. Ata cableado con condutores de cobre e cantos accesorios sexan necesarios para a súa correcta instalación. Totalmente montado, conectado e probado.
Inclúe: Replanteo da canalización eléctrica e elementos que compoñen a instalación. Tendido e fixación do tubo de protección do cableado. Tendido de cables. Montaxe e conexionado de detectores e central.
Criterio de medición de proxecto: Número de unidades previstas, segundo documentación gráfica de Proxecto.
Criterio de medición de obra: Medirase o número de unidades realmente executadas segundo especificacións do Proxecto.

| Código | Ud | Descrición | Rendemento | Prezo | Importe |
|---|---|---|---|---|---|
| mt35aia090aa | m | Tubo ríxido de PVC, roscable, curvable en quente, de cor negra, de 16 mm de diámetro nominal, para canalización fixa en superficie. Resistencia á compresión 1250 N, resistencia ó impacto 2 xulios, temperatura de traballo -5°C ata 60°C, con grao de protección IP 547 segundo UNE 20324, propiedades eléctricas: illante, non propagador da chama. Segundo UNE-EN 61386-1, UNE-EN 61386-22 e UNE-EN 60423. Incluso p/p de abrazadeiras, elementos de suxección e accesorios (curvas, manguitos, tes, codos e curvas flexibles). (material) | 20.000 | 0.85 | 17.00 |
| mt35cun040aa | m | Cable unipolar H07V-K con conductor multifilar de cobre clase 5 (-K) de 1,5 mm² de sección, con illamento de PVC (V), sendo a súa tensión asignada de 450/750 V. Segundo UNE 21031-3. (material) | 55.000 | 0.27 | 14.85 |
| mt41pig310a | Ude | Detector de monóxido de carbono, formado por un elemento sensible a as partículas de monóxido de carbono con tecnoloxía por semicondutor, para alimentación de 13 a 28 Vcc, con led de activación e indicador de alarma e base intercambiable, segundo UNE 23300. (material) | 1.000 | 81.63 | 81.63 |
| mt41pig300a | Ude | Central de detección automática de monóxido de carbono, microprocesada de 1 zona de detección, con caixa e porta metálica con pechadura, con módulo de alimentación, rectificador de corrente, panel de control con display retroiluminado para indicar a concentración do gas en partes por millón, axustar os niveis de ventilación, alarma e sensibilidade de detección, aviso e indicación de avaría, segundo UNE 23300. (material) | 1.000 | 311.66 | 311.66 |
| mt41www020 | Ude | Material auxiliar para instalacións de detección e alarma. (material) | 1.000 | 1.58 | 1.58 |
| mo004 | h | Oficial 1ª instalador de redes y equipos de detección y seguridad. (man de obra) | 3.120 | 15.78 | 49.23 |
| mo096 | h | Axudante instalador de redes y equipos de detección y seguridad. (man de obra) | 3.120 | 14.62 | 45.61 |
| % | % | Costes directos complementarios | 2 % | 521.56 | 10.43 |
|  |  | Custos directos |  |  | 531.99 |
