# Extractor de cociña, de dimensións 218x127x304 mm, velocidade 2250 r.p.m., caudal de descarga libre 250 m³/h, con tramo de conexión de tubo flexible de aluminio

- Propiedade do arquivo: CYPE INGENIEROS, S.A.
- Formato: FIEBDC-3/2002
- Divisa: EUR
- Custos indirectos: 3.00 %
- Gastos xerais: 13.00 %
- Beneficio industrial: 6.00 %
- IVE: 16.00 %

## I Instalacións

### IS Salubridade

#### ISK Ventilación adicional especifica en cociña para vivendas

**ISK010** Ude Extractor de cociña, de dimensións 218x127x304 mm, velocidade 2250 r.p.m., caudal de descarga libre 250 m³/h, con tramo de conexión de tubo flexible de aluminio.
Subministración e instalación ni interior da campana de extractor de cociña, de dimensións 218x127x304 mm, velocidade 2250 r.p.m., caudal de descarga libre 250 m³/h. Incluso tramo de conexión de tubo flexible de aluminio a conduto de extracción para saída de fumes. Totalmente montado, conexionado e probado.
Inclúe: Replanteo mediante plantilla. Fixación no paramento mediante elementos de ancoraxe. Colocación do aparato. Conexión á rede.
Criterio de medición de proxecto: Número de unidades previstas, segundo documentación gráfica de Proxecto.
Criterio de medición de obra: Medirase o número de unidades realmente executadas segundo especificacións do Proxecto.

| Código | Ud | Descrición | Rendemento | Prezo | Importe |
|---|---|---|---|---|---|
| mt32exs010a | Ude | Extractor de cociña, de dimensións 218x127x304 mm, velocidade 2250 r.p.m., caudal de descarga libre 250 m³/h. (material) | 1.000 | 68.99 | 68.99 |
| mt20cme020d | m | Tubo de aluminio natural flexible, de 110 mm de diámetro, incluso p/p de codos, derivacións, manguitos e pezas especiais. (material) | 3.000 | 2.56 | 7.68 |
| mo001 | h | Oficial 1ª electricista. (man de obra) | 0.195 | 15.78 | 3.08 |
| mo093 | h | Axudante electricista. (man de obra) | 0.195 | 14.62 | 2.85 |
| % | % | Costes directos complementarios | 2 % | 82.60 | 1.65 |
|  |  | Custos directos |  |  | 84.25 |
