# Comporta antirretorno, metálica, de 80 mm de diámetro, para ventilación mecánica

- Propiedade do arquivo: CYPE INGENIEROS, S.A.
- Formato: FIEBDC-3/2002
- Divisa: EUR
- Custos indirectos: 3.00 %
- Gastos xerais: 13.00 %
- Beneficio industrial: 6.00 %
- IVE: 16.00 %

## I Instalacións

### IS Salubridade

#### ISM Ventilación mecánica para vivendas

**ISM027** Ude Comporta antirretorno, metálica, de 80 mm de diámetro, para ventilación mecánica.
Subministración e montaxe, entre o extractor e o conduto, de comporta antirretorno, metálica, de 80 mm de diámetro, para impedir a entrada de olores e correntes de aire e impedir fugas de calefacción cando o extractor non funciona, para ventilación mecánica. Ata accesorios de fixación e conexión. Totalmente montada.
Inclúe: Replanteo. Fixación e colocación da comporta entre o extractor e o conduto.
Criterio de medición de proxecto: Número de unidades previstas, segundo documentación gráfica de Proxecto.
Criterio de medición de obra: Medirase o número de unidades realmente executadas segundo especificacións do Proxecto.

| Código | Ud | Descrición | Rendemento | Prezo | Importe |
|---|---|---|---|---|---|
| mt32exp030aa | Ude | Comporta antirretorno, metálica, de 80 mm de diámetro. (material) | 1.000 | 9.17 | 9.17 |
| mo009 | h | Oficial 1ª montador. (man de obra) | 0.244 | 15.78 | 3.85 |
| mo075 | h | Axudante montador. (man de obra) | 0.244 | 14.65 | 3.57 |
| % | % | Costes directos complementarios | 2 % | 16.59 | 0.33 |
|  |  | Custos directos |  |  | 16.92 |
