# Ventilador helicoidal para tellado, con motor para alimentación monofásica

- Propiedade do arquivo: CYPE INGENIEROS, S.A.
- Formato: FIEBDC-3/2002
- Divisa: EUR
- Custos indirectos: 3.00 %
- Gastos xerais: 13.00 %
- Beneficio industrial: 6.00 %
- IVE: 16.00 %

## I Instalacións

### IS Salubridade

#### ISM Ventilación mecánica para vivendas

**ISM038** Ude Ventilador helicoidal para tellado, con motor para alimentación monofásica.
Subministración e montaxe no extremo exterior do conduto de admisión (boca de admisión) de ventilador helicoidal para tellado, con hélice de plástico reforzada con fibra de vidro, corpo e sombrerete de aluminio, base de aceiro galvanizado e motor para alimentación monofásica a 230 V e 50 Hz de frecuencia, con protección térmica, illamento clase F, protección IP 65, de 840 r.p.m., potencia absorbida 0,29 kW, caudal máximo 5500 m³/h, nivel de presión sonora 63 dBA, con malla de protección contra a entrada de follas e paxaros, para conduto de admisión de 500 mm de diámetro. Incluso accesorios e elementos de fixación. Totalmente montado, conexionado e probado.
Inclúe: Todas. Replanteo. Colocación e fixación do ventilador de admisión. Conexionado.
Criterio de medición de proxecto: Número de unidades previstas, segundo documentación gráfica de Proxecto.
Criterio de medición de obra: Medirase o número de unidades realmente executadas segundo especificacións do Proxecto.

| Código | Ud | Descrición | Rendemento | Prezo | Importe |
|---|---|---|---|---|---|
| mt20svs040an2 | Ude | Ventilador helicoidal para tellado, con hélice de plástico reforzada con fibra de vidro, corpo e sombrerete de aluminio, base de aceiro galvanizado e motor para alimentación monofásica a 230 V e 50 Hz de frecuencia, con protección térmica, illamento clase F, protección IP 65, de 840 r.p.m., potencia absorbida 0,29 kW, caudal máximo 5500 m³/h, nivel de presión sonora 63 dBA, con malla de protección contra a entrada de follas e paxaros, para conduto de admisión de 500 mm de diámetro. (material) | 1.000 | 725.21 | 725.21 |
| mt20svs900l | Ude | Accesorios e elementos de fixación de ventilador para tellado. (material) | 1.000 | 234.68 | 234.68 |
| mo009 | h | Oficial 1ª montador. (man de obra) | 3.905 | 15.78 | 61.62 |
| mo075 | h | Axudante montador. (man de obra) | 3.905 | 14.65 | 57.21 |
| % | % | Costes directos complementarios | 2 % | 1078.72 | 21.57 |
|  |  | Custos directos |  |  | 1100.29 |
