# Apertura de admisión directa a través de cerramento de fachada

- Propiedade do arquivo: CYPE INGENIEROS, S.A.
- Formato: FIEBDC-3/2002
- Divisa: EUR
- Custos indirectos: 3.00 %
- Gastos xerais: 13.00 %
- Beneficio industrial: 6.00 %
- IVE: 16.00 %

## I Instalacións

### IS Salubridade

#### ISN Ventilación natural

**ISN010** Ude Apertura de admisión directa a través de cerramento de fachada, mediante grella de intemperie para instalacións de ventilación, marco frontal e lamas de chapa perfilada de aceiro galvanizado, de 2000x330 mm, para ventilación natural de trasteiro.
Subministración e montaxe de apertura de admisión directa a través de cerramento de fachada mediante grella de intemperie para instalacións de ventilación, marco frontal e lamas de chapa perfilada de aceiro galvanizado, de 2000x330 mm, tea metálica de aceiro galvanizado con malla de 20x20 mm, colocada en cerramento de fachada, para ventilación natural de trasteiro. Ata accesorios de montaxe. Totalmente montada.
Inclúe: Replanteo. Colocación e fixación.
Criterio de medición de proxecto: Número de unidades previstas, segundo documentación gráfica de Proxecto.
Criterio de medición de obra: Medirase o número de unidades realmente executadas segundo especificacións do Proxecto.

| Código | Ud | Descrición | Rendemento | Prezo | Importe |
|---|---|---|---|---|---|
| mt42trx370ai1 | Ude | Grella de intemperie para instalacións de ventilación, marco frontal e lamas de chapa perfilada de aceiro galvanizado, de 2000x330 mm, tea metálica de aceiro galvanizado con malla de 20x20 mm. (material) | 1.000 | 354.71 | 354.71 |
| mo018 | h | Oficial 1ª construcción. (man de obra) | 0.488 | 15.28 | 7.46 |
| mo104 | h | Peón ordinario construcción. (man de obra) | 0.488 | 13.97 | 6.82 |
| % | % | Costes directos complementarios | 2 % | 368.99 | 7.38 |
|  |  | Custos directos |  |  | 376.37 |
