# Aspirador xiratorio con sombreiro dinámico, de aluminio (Dureza H-24), para conducto de saída de 250 mm de diámetro exterior, para ventilación natural

- Propiedade do arquivo: CYPE INGENIEROS, S.A.
- Formato: FIEBDC-3/2002
- Divisa: EUR
- Custos indirectos: 3.00 %
- Gastos xerais: 13.00 %
- Beneficio industrial: 6.00 %
- IVE: 16.00 %

## I Instalacións

### IS Salubridade

#### ISN Ventilación natural

**ISN030** Ude Aspirador xiratorio con sombreiro dinámico, de aluminio (Dureza H-24), para conducto de saída de 250 mm de diámetro exterior, para ventilación natural.
Subministración e montaxe de aspirador xiratorio con sombreiro dinámico, de aluminio (Dureza H-24), para conducto de saída de 250 mm de diámetro exterior, para ventilación natural. Incluso p/p de elementos de ancoraxe e suxeición. Totalmente montado.
Inclúe: Replanteo. Colocación e fixación do aspirador mediante elementos de ancoraxe.
Criterio de medición de proxecto: Número de unidades previstas, segundo documentación gráfica de Proxecto.
Criterio de medición de obra: Medirase o número de unidades realmente executadas segundo especificacións do Proxecto.

| Código | Ud | Descrición | Rendemento | Prezo | Importe |
|---|---|---|---|---|---|
| mt20cve010a | Ude | Aspirador xiratorio con sombreiro dinámico, de aluminio (Dureza H-24), para conducto de saída de 250 mm de diámetro exterior. (material) | 1.000 | 174.00 | 174.00 |
| mo018 | h | Oficial 1ª construcción. (man de obra) | 0.161 | 15.28 | 2.46 |
| mo103 | h | Peón especializado construcción. (man de obra) | 0.081 | 14.47 | 1.17 |
| % | % | Costes directos complementarios | 2 % | 177.63 | 3.55 |
|  |  | Custos directos |  |  | 181.18 |
