# Illamento en trasdosado autoportante de placas (non incluídas neste prezo), formado por complexo multicapa, de 28 mm de espesor, fixado mecánicamente á fábrica

- Propiedade do arquivo: CYPE INGENIEROS, S.A.
- Formato: FIEBDC-3/2002
- Divisa: EUR
- Custos indirectos: 3.00 %
- Gastos xerais: 13.00 %
- Beneficio industrial: 6.00 %
- IVE: 16.00 %

## N Illamentos e impermeabilizacións

### NA Illamentos

#### NAO Trasdosados

**NAO020** m² Illamento en trasdosado autoportante de placas (non incluídas neste prezo), formado por complexo multicapa, de 28 mm de espesor, fixado mecánicamente á fábrica.
Subministración e colocación de illamento entre a cara interior dunha folla exterior de fachada ou unha partición interior e o trasdosado autoportante de placas (non incluído neste prezo), formado por complexo multicapa de 28 mm de espesor, formado por dous feltros de material textil cunha lámina elastómera de alta densidade intercalada entre ambos, fixado mecánicamente á fábrica. Ata p/p de cortes, fixacións e limpeza.
Inclúe: Corte e preparación do illamento. Colocación do illamento sobre o paramento.
Criterio de medición de proxecto: Superficie medida segundo documentación gráfica de Proxecto.
Criterio de medición de obra: Medirase a superficie realmente executada segundo especificacións do Proxecto.

| Código | Ud | Descrición | Rendemento | Prezo | Importe |
|---|---|---|---|---|---|
| mt16npp030U | m² | Complexo multicapa de 28 mm de espesor, formado por dous feltros de material textil cunha lámina elastómera de alta densidade intercalada entre ambos. (material) | 1.050 | 16.68 | 17.51 |
| mt16aaa020ja | Ude | Fixación mecánica para paneis aislantes de fibras textiles, colocados directamente sobre a superficie soporte. (material) | 3.000 | 0.15 | 0.45 |
| mo049 | h | Oficial 1ª montador de aislamientos. (man de obra) | 0.098 | 15.28 | 1.50 |
| mo092 | h | Axudante montador de aislamientos. (man de obra) | 0.098 | 14.65 | 1.44 |
| % | % | Costes directos complementarios | 2 % | 20.90 | 0.42 |
|  |  | Custos directos |  |  | 21.32 |
