# Impermeabilización mediante unha man de fondo de pintura impermeabilizante bicompoñente

- Propiedade do arquivo: CYPE INGENIEROS, S.A.
- Formato: FIEBDC-3/2002
- Divisa: EUR
- Custos indirectos: 3.00 %
- Gastos xerais: 13.00 %
- Beneficio industrial: 6.00 %
- IVE: 16.00 %

## N Illamentos e impermeabilizacións

### NI Impermeabilizacións

#### NIR Revestimentos

**NIR020** m² Impermeabilización mediante unha man de fondo de pintura impermeabilizante bicompoñente, a base de resina epoxi e betún, diluida cun 25% de auga, e unha man de acabado co mesmo produto sen diluir, cun rendemento de 0,25 kg/m² cada man.
Formación de revestimento bituminoso mediante a aplicación con brocha, rodillo ou pistola, dunha man de fondo de pintura impermeabilizante bicompoñente, a base de resina epoxi e betún, diluida cun 25% de auga, e unha man de acabado co mesmo produto sen diluir, cun rendemento de 0,25 kg/m² cada man. Incluso p/p de limpeza da superficie soporte e preparación da mistura.
Inclúe: Limpeza xeral da superficie soporte. Preparación da mezcla. Aplicación da man de fondo.
Criterio de medición de proxecto: Superficie medida segundo documentación gráfica de Proxecto.
Criterio de medición de obra: Medirase a superficie realmente executada segundo especificacións do Proxecto.

| Código | Ud | Descrición | Rendemento | Prezo | Importe |
|---|---|---|---|---|---|
| mt27upx200a | kg | Pintura impermeabilizante bicompoñente, a base de resina epoxi e betún, segundo UNE-EN 1504-2, aplicada con brocha, rodillo ou pistola. (material) | 0.500 | 7.35 | 3.68 |
| mo030 | h | Oficial 1ª aplicador de productos impermeabilizantes. (man de obra) | 0.147 | 15.28 | 2.25 |
| mo065 | h | Axudante aplicador de productos impermeabilizantes. (man de obra) | 0.147 | 14.65 | 2.15 |
| % | % | Costes directos complementarios | 2 % | 8.08 | 0.16 |
|  |  | Custos directos |  |  | 8.24 |
