# Armario prefabricado para encastrar de dúas follas abatibles, de 250x70x60 cm de taboleiro melamínico

- Propiedade do arquivo: CYPE INGENIEROS, S.A.
- Formato: FIEBDC-3/2002
- Divisa: EUR
- Custos indirectos: 3.00 %
- Gastos xerais: 13.00 %
- Beneficio industrial: 6.00 %
- IVE: 16.00 %

## P Particións

### PA Armarios

#### PAF Empotrados sen obra

**PAF010** Ude Armario prefabricado para encastrar de dúas follas abatibles, de 250x70x60 cm de taboleiro melamínico.
Subministración e colocación de block de armario prefabricado para encaixar de dúas follas abatibles de 250x70x60 cm, de taboleiro aglomerado melamínico, de 16 mm de espesor, en costados, teito, chan e división de maleteiro, e de 10 mm de espesor no fondo; folla de 19 mm de espesor e canto de 1,4 mm en PVC; barras de colgar en aluminio dourado, estriado e antidobrante, con soportes laterais de igual cor; bisagras rectas de cor cromado (4 unidades por porta) e tiradores de cor dourada para portas abatibles. Ata premarco, módulos columna e baldas de división en maleteiro, molduras en MDF plastificadas, tapaxuntas, zócolo e demais ferraxes. Elaborado en taller, con axuste e fixación en obra. Totalmente montado.
Inclúe: Colocación do premarco. Montaxe de tódolos elementos compoñentes do block.
Criterio de medición de proxecto: Número de unidades previstas, segundo documentación gráfica de Proxecto.
Criterio de medición de obra: Medirase o número de unidades realmente executadas segundo especificacións do Proxecto.

| Código | Ud | Descrición | Rendemento | Prezo | Importe |
|---|---|---|---|---|---|
| mt22eap010fb | Ude | Block de armario prefabricado para encaixar de dúas follas abatibles de 250x70x60 cm, de taboleiro aglomerado melamínico, de 16 mm de espesor, en costados, teito, chan e división de maleteiro, e de 10 mm de espesor no fondo; folla de 19 mm de espesor e canto de 1,4 mm en PVC; barras de colgar en aluminio dourado, estriado e antidobrante, con soportes laterais de igual cor; bisagras rectas de cor cromado (4 unidades por porta) e tiradores de cor dourada para portas abatibles, ata premarco, módulos columna e baldas de división en maleteiro, molduras en MDF plastificadas, tapaxuntas, zócolo e demais ferraxes. (material) | 1.000 | 284.12 | 284.12 |
| op00cla010 |  | Clavadora. | 1.000 | 0.00 | 0.00 |
| op00gra010 |  | Grapadora. | 1.000 | 0.00 | 0.00 |
| op00sie010 |  | Sierra de calar. | 1.000 | 0.00 | 0.00 |
| op00ato010 |  | Atornillador. | 1.000 | 0.00 | 0.00 |
| op00tro010 |  | Tronzador. | 1.000 | 0.00 | 0.00 |
| mo015 | h | Oficial 1ª carpinteiro. (man de obra) | 1.416 | 15.53 | 21.99 |
| mo053 | h | Axudante carpinteiro. (man de obra) | 0.708 | 14.76 | 10.45 |
| % | % | Costes directos complementarios | 2 % | 316.56 | 6.33 |
|  |  | Custos directos |  |  | 322.89 |
