# Alicatado con baldosas cerámicas de gres porcelánico

- Propiedade do arquivo: CYPE INGENIEROS, S.A.
- Formato: FIEBDC-3/2002
- Divisa: EUR
- Custos indirectos: 3.00 %
- Gastos xerais: 13.00 %
- Beneficio industrial: 6.00 %
- IVE: 16.00 %

## R Revestimentos

### RA Alicatados

#### RAG Cerámicos/Gres

**RAG034** m² Alicatado con baldosas cerámicas de gres porcelánico, estilo relieve "PORCELANATTO", capacidade de absorción de auga E<0,5%, grupo BIa, 45x90 cm, colocadas sobre unha superficie soporte de morteiro de cemento ou formigón en paramento interior, mediante adhesivo cementoso mellorado, C2 TE, con deslizamento reducido e tempo aberto ampliado T100 Super "TAU CERÁMICA", sen xunta (separación entre baldosas entre 1,5 e 3 mm); con cantoneiras de PVC.
Subministración e colocación de alicatado con baldosas cerámicas de gres porcelánico, estilo relieve "PORCELANATTO", capacidade de absorción de auga E<0,5%, grupo BIa, 45x90 cm, recibidas con adhesivo cementoso mellorado, C2 TE, con deslizamento reducido e tempo aberto ampliado T100 Super "TAU CERÁMICA", estendido con aplanadora sobre a superficie soporte. Ata p/p de preparación da superficie soporte de morteiro de cemento ou formigón, planeamento, cortes, e xuntas; rexuntado con morteiro técnico superfino coreado, C G2, Line-Fix Superfino "TAU CERÁMICA", para rexuntado de baldosas cerámicas, con xunta de entre 1 e 5 mm; con cantoneiras de PVC; acabado e limpeza final.
Inclúe: Todas. Preparación da superficie soporte. Replanteo de niveis e disposición de baldosas. Colocación de mestras ou reglas. Preparación e aplicación do adhesivo. Formación de xuntas de movimento. Colocación das baldosas. Execución de esquinas. Rexuntado de baldosas. Acabado e limpeza final.
Criterio de medición de proxecto: Superficie medida segundo documentación gráfica de Proxecto, deducindo os ocos de superficie maior de 3 m². Non se incrementou a medición por roturas e recortes, xa que na descomposición considerouse un 5% máis de pezas.
Criterio de medición de obra: Medirase a superficie realmente executada segundo especificacións do Proxecto, deducindo os ocos de superficie maior de 3 m².

| Código | Ud | Descrición | Rendemento | Prezo | Importe |
|---|---|---|---|---|---|
| mt09mtc010h | kg | Adhesivo cementoso mellorado, C2 TE, con deslizamento reducido e tempo aberto ampliado T100 Super, segundo UNE-EN 12004, "TAU CERÁMICA", para a colocación en capa fina de pavimentos e revestimentos de material cerámico en interiores e exteriores, composto por cementos de alta resistencia, áridos seleccionados e alto contenido en resinas sintéticas. (material) | 6.000 | 0.31 | 1.86 |
| mt19awa010 | m | Cantonera de PVC en esquinas alicatadas. (material) | 0.500 | 1.32 | 0.66 |
| mt18btt010b | m² | Baldosa cerámica de gres porcelánico, estilo relieve "PORCELANATTO", capacidade de absorción de auga E<0,5%, grupo BIa, 45x90 cm, segundo UNE-EN 14411. (material) | 1.050 | 34.00 | 35.70 |
| mt09mtc020g | kg | Morteiro técnico superfino coreado, C G2, Line-Fix Superfino "TAU CERÁMICA", para rexuntado de baldosas cerámicas, con xunta de entre 1 e 5 mm, segundo UNE-EN 12004, "TAU CERÁMICA". (material) | 0.500 | 0.90 | 0.45 |
| op00sie030 |  | Sierra de disco de diamante, para mesa de trabajo, de corte húmedo. | 1.000 | 0.00 | 0.00 |
| op00amo010 |  | Amoladora o radial. | 1.000 | 0.00 | 0.00 |
| op00tal010 |  | Taladro. | 1.000 | 0.00 | 0.00 |
| mo022 | h | Oficial 1ª alicatador. (man de obra) | 0.325 | 15.28 | 4.97 |
| mo057 | h | Axudante alicatador. (man de obra) | 0.325 | 14.65 | 4.76 |
| % | % | Costes directos complementarios | 2 % | 48.40 | 0.97 |
|  |  | Custos directos |  |  | 49.37 |
