# Revestimento intumescente EI 15 (299 micras) e aplicación dunha man de imprimación seladora de dúas compoñentes, a base de resinas epoxi e fosfato de zinc, cor gris

- Propiedade do arquivo: CYPE INGENIEROS, S.A.
- Formato: FIEBDC-3/2002
- Divisa: EUR
- Custos indirectos: 3.00 %
- Gastos xerais: 13.00 %
- Beneficio industrial: 6.00 %
- IVE: 16.00 %

## R Revestimentos

### RR Protección contra incendios

#### RRI Pinturas intumescentes

**RRI010** m² Revestimento intumescente EI 15 (299 micras) e aplicación dunha man de imprimación seladora de dúas compoñentes, a base de resinas epoxi e fosfato de zinc, cor gris.
Preparación e protección de elementos metálicos mediante a aplicación de revestimento intumescente, en emulsión acuosa monocomponente, cor branca, acabado mate liso, ata conseguir unha resistencia ó lume de 15 minutos, cun espesor mínimo de 299 micras. Ata p/p de rascado de óxidos, limpeza superficial e aplicación dunha man de imprimación seladora de dúas compoñentes, a base de resinas epoxi e fosfato de zinc, cor gris, cun rendemento non menor de 0,125 l/m² (para un espesor mínimo de película seca de 50 micras).
Inclúe: Todas. Preparación e limpeza da superficie soporte. Aplicación dunha man de imprimación. Aplicación das mans de acabado.
Criterio de medición de proxecto: Superficie resultante do desenvolvemento dos perfís metálicos que compoñen a estrutura, segundo documentación gráfica de Proxecto.
Criterio de medición de obra: Medirase a superficie realmente executada segundo especificacións do Proxecto, resultante do desenvolvemento dos perfís metálicos que componen a estrutura.

| Código | Ud | Descrición | Rendemento | Prezo | Importe |
|---|---|---|---|---|---|
| mt27plj030a | l | Imprimación seladora de dous compoñentes para interior, a base de resinas epoxi e fosfato de zinc, cor gris, aplicada con brocha, rodillo ou pistola. (material) | 0.125 | 15.57 | 1.95 |
| mt27pwj010a | kg | Revestimento intumescente, en emulsión acuosa monocomponente, cor branca, acabado mate liso, aplicado con pistola de alta presión ou con brocha. (material) | 0.658 | 14.99 | 9.86 |
| op00tal020 |  | Taladro con batidora. | 1.000 | 0.00 | 0.00 |
| mo036 | h | Oficial 1ª pintor. (man de obra) | 0.098 | 15.28 | 1.50 |
| mo071 | h | Axudante pintor. (man de obra) | 0.098 | 14.65 | 1.44 |
| % | % | Costes directos complementarios | 2 % | 14.75 | 0.30 |
|  |  | Custos directos |  |  | 15.05 |
